# Neubau Rettungswache Schönfließ
Angebotsaufforderung (GAEB DA XML 3.2, DA83)
Projekt: I-100568
Währung: EUR
Bieterkommentare zugelassen: nein
Erstellt mit: COSOBA-AVA-SYSTEM V7.9.0.0/ GXML Toolbox V3.2 R20170508, AVA.relax, 05.03.2026

## I-103263 Rettungswache - Herstellung der Zufahrt und Baufeldvorbereit
Datum: 05.02.2026

*Hinweis: Vorbemerkungen*
Vorbemerkungen

Der Landkreis Oberhavel beabsichtigt, in Zusammenarbeit mit der
Gemeinde Mühlenbecker Land, den Neubau einer Rettungswache im
OT Schönfließ.
Als vorgezogene Maßnahme für das Gesamtvorhaben wird die Zufahrt zum
Grundstück hergestellt und das Baufeld auf dem Grundstück der geplanten
Rettungswache für die Durchführung der Bauarbeiten vorbereitet.

Der AN hat sich vor Ausführung der Arbeiten über die Lage von Leitungen, Kabeln und Kanälen u.ä. beim AG und bei den für die Ver- und Entsorgungsleitungen zuständigen Trägern zu informieren.

Der AN hat über den Bauablauf und die am Bau beschäftigten Personen ein Bautagebuch zu führen. Die Unterlagen sind wöchentlich an den Bauleiter des AG zur Prüfung zu übergeben.

Lager- und Arbeitsplätze stehen nur in begrenztem Umfang zur Verfügung. Lage, Größe und Nutzungsdauer sind mit dem AG/öBauÜ abzustimmen. Müssen diese Plätze bei fehlender Abstimmung auf Aufforderung des AG/öBauÜ gewechselt werden, so hat dies umgehend und ohne Kosten für den AG zu erfolgen.

Die in der Leistungsbeschreibung enthaltenen Positionen umfassen, soweit nicht gesondert ausgeschrieben, die Lieferung sämtlicher zur Ausführung der jeweiligen Teilleistung benötigte Stoffe, Bauteile und sonst. Materialien, einschl. Abladen, Zwischenlagerung und Transport innerhalb der Baustelle. Daraus resultierende Kosten werden nicht gesondert vergütet.

Eigene Arbeitsbereiche sind durch geeignete Maßnahmen wie Geländer, Abdeckungen etc. zu sichern. Vorhandene Sicherheitseinrichtungen sind nur für die eigene Leistung zu entfernen und beim Verlassen der Arbeitsstelle angepasst wiederherzustellen.

Verarbeitungshinweise und Richtlinien der Materialhersteller und sonstiger Hersteller sind zu beachten; sich daraus ergebende Vor- und Nebenarbeiten sind in die jeweiligen Einheitspreise einzukalkulieren.

Sämtliche Ausbau-, Aushub-, Abbruch- und nicht mehr zur Ausführung benötigte Stoffe, Bauteile und sonst. Materialien sind, soweit nicht gesondert ausgeschrieben, einer Verwertung nach Wahl des AN zuzuführen. Die Angabe "...Verwertung nach Wahl des AN..." bedeutet, dass das Material auch in Eigentum des AN übergeht. Daraus resultierende Kosten werden nicht gesondert vergütet.

Die Genehmigung zur Benutzung von weiteren klassifizierten Straßen und Wegen hat der Auftragnehmer vor Beginn der Arbeiten vom jeweiligen Baulastträger selbst einzuholen. Durch die Benutzung auftretende Schäden und Verunreinigungen an allen genutzten Straßen und Wegen hat der Auftragnehmer laufend und baubegleitend auf eigene Kosten zu beseitigen.

Erschwernisse bei der Durchführung der Bauarbeiten infolge der räumlichen Einschränkungen und dem Umsetzen der Baustellen sind in die Einheitspreise der einzelnen Positionen mit einzukalkulieren.

Die Beschaffung von Wasser sowie die Möglichkeit des Stromanschlusses und die Entsorgung von Abwasser ist Angelegenheit des AN.

Der vorhandene Zaun und Zugang zur Fläche der Gasdruck-Regelanlage ist während der Arbeiten vor Beschädigungen zu Sichern und der Zugang zu gewähren. Dies ist in den Einheitspreisen mit einzukalkulieren.

Im Baufeld verlaufen Gasdruckleitungen zu bzw. von einer am Baufeld angrenzenden
Gasdruck-Regelanlage. Ein daraus resultierender Mehraufwand ist in die jeweiligen
Einheitspreise mit einzukalkulieren.

### Gewerk 1 BAUSTELLENEINRICHTUNG UND -DOKUMENTATION

#### Titel 1.1 BAUSTELLENEINRICHTUNG

**1.1.010 Baustelle einrichten**
Für das betriebsfertige Einrichten der Baustelle:
- Antransport und Aufstellen aller zur Bauausführung erforderlichen
  Geräte, Bauzäune, Maschinen, Bauwagen, Baubuden,
  Lagerschuppen,  Aufenthaltsräume, Waschmöglichkeiten
  und Abortanlagen
- Maßnahmen zur Absicherung der Flächen vor unbefugtem Betreten,
  Absperrung und Beleuchtung der Baustelle
- Anschluß an das Strom-, Gas-, Wasser- und Fernsprechnetz
  einschl. Gebührern
- das Anmieten, Herrichten, Unterhalten und Rückbau erforderlicher
  Lagerplätze im Baustellenbereich und für ausgebaute nach EBV zu
  untersuchende Ausbaustoffe bis zur Vorlage der Bewertung und
  anschließender Verwertung des Materials
- Reinigen von durch den Bauverkehr verschmutzten Fahrbahnen
- Bewässerung der benutzten unbefestigten Flächen und Fahrstrecken
  in Trockenzeiten
- Sturmsicherung
- Beseitigung von durch die Baumaßnahme verursachten
  Beschädigungen an sämtlichen Verkehrsflächen des weiteren
  Baubereiches,
einschl. aller Nebenarbeiten und -leistungen.

Maßgeblich sind die Forderungen der Ämter für öffentliche
Ordnung, der Bauberufsgenossenschaften, des Landesamtes
für Arbeitsschutz sowie sonst mitwirkender Behörden,
Amtsstellen und Körperschaften.

Für die Absperrung des Baustelleneinrichtungsfläche
ist Bauzaun aus verzinkten Gitterelementen ohne
Befestigung im Untergrund,
ggf. in Teillängen aufzustellen, Ausführung mit ausreichend
schweren Betonfüßen für Doppelpfosten, die Stöße sind gegen
Ausheben einzelner Elemente zu sichern. Zaunhöhe mind.
1,20 m über OK Gelände (bei Baugruben mind. 1,80 m über
OK Gelände).
Menge: 1,000 psch

**1.1.020 Baustelleneinrichtung vorhalten und betreiben**
Vorhalten und Betreiben der Baustelleinrichtung der Pos. zuvor
entsprechend dem Bauablauf:
- unverzügliches Reinigen von durch den Bauverkehr
  verschmutzten Fahrbahnen
- die verkehrssichere Instandhaltung der Verkehrsflächen,
  Zufahrten
- Bewässerung der vom Auftragnehmer benutzten unbefestigten
  Flächen, Arbeitsbereiche und Fahrstrecken in Trockenzeiten
  zur Vermeidung von Staubentwicklung
- die Beseitigung von durch die Baumaßnahme verursachten
  Beschädigungen an sämtlichen Verkehrsflächen des
  Baugebietes,
- Umbau, Verlegung und Umtransporte aller zur Bauausführung
  erforderlichen Geräte, Bauzäune, Maschinen, Bauwagen, Baubuden, Lagerschuppen, Aufenthaltsräume, Waschmöglichkeiten
  und Abortanlagen
- das Schützen von Nachbargrundstücken an den Grenzen
  absolut zuverlässig und unfallsicher
- Aufrechterhaltung der Zugänglichkeit der Grundstücke
- Sicherung des Rettungsverkehres (Feuerwehr, Krankenwagen)
einschl. aller Nebenarbeiten und -leistungen.
Maßgeblich sind die Forderungen der Ämter für öffentliche
Ordnung, der Bauberufsgenossenschaften, des Landesamtes
für Arbeitsschutz sowie sonst mitwirkender Behörden, Amtsstellen und Körperschaften.
Abgerechnet wird nach vollen Monaten und Tagen (1/30 d.
Monats)
Menge: 2,000 Mt.

**1.1.030 Baustelle räumen**
Für die Räumung und den Abtransport aller in der Position
"Baustelle einrichten " angegebenen Maschinen,
Geräte und Einrichtungen sowie der nicht verwendeten Materialien einschl. aller Nebenarbeiten und -leistungen zur Wiederherstellung des ursprünglichen Zustandes der Baustelleneinrichtungsfläche, einschl. dem Entfernen von Verunreinigungen
und ggf. Fundamenten, Beseitigen der Befestigungen für Baustraßen, Lager- und Arbeitsplätze und der vom AN verursachten
Schäden an allen An- und Abfahrtswegen sowie Rückbau aller
Sicherungsmaßnahmen.
Menge: 1,000 psch

**1.1.040 Lagerplatz für Aushubmaterial mieten**
Mieten eines Lagerplatzes für Bodenaushub und ungeb. Tragschicht
Zeitraum: Baubeginn bis zur Vorlage der Bewertung und
anschließender Verwertung des Materials
Lage: im Umkreis von bis zu ca. 25 km zum Baugebiet
Größe: ca. 2.000 m2
Menge: 1,000 psch

**1.1.050 Lagerplatz für Ausbaumaterialien herstellen und unterhalten**
Herrichten und Unterhalten des unbefestigten Lagerplatzes
für Aushubmaterialien der Pos. zuvor,
Größe: ca. 2.000 m2
Lieferung, profilgerechter Einbau und Verdichtung einer
25 cm  starken Schottertragschicht aus Recyclingmaterial
der Klasse RC1 auf Vlies, Folie oder glw.
Liegt der Lagerplatz in einem Wasserschutzgebiet, ist
die Zustimmung der zuständigen Bodenbehörde einzuholen.
Vor Einbau ist der Eignungsnachweis durch ein nach RAP Stra
zugelassenes Prüflaboratorium zu übergeben.
Abböschung zum vorh. Gelände.
Verkehrssichere Instandhaltung während der Bauzeit einschl.
Lieferung sämtlicher Materialien und aller Nebenarbeiten.
In Zeiten anhaltender Trockenheit zur Minderung der
Staubentwicklung wässern.
Menge: 2000,000 m2

**1.1.060 Lagerplatz für Ausbaumaterialien rückbauen**
Rückbau der Lagerfläche nach Ende der Bauzeit.
Alle Materialien sind einer ordnungsgemäßen Verwertung
nach Wahl des AN zuzuführen.
Der Urzustand ist wieder herzustellen.
Einschl. Lieferung und Einbau aller Materialien zur
Herstellung des Urzustandes.
Dem AG ist am Schluss der Baumaßnahme eine
Freistellungserklärung des Eigentümers vorzulegen.
Menge: 2000,000 m2

**1.1.070 Feststellung vorh. Zustand**
Für die Feststellung des vorh. Zustandes der anliegenden
Grundstücke, Einfriedungen, Bäume und sonstigen
Nebenanlagen und Einbauten.
Die Feststellungen sind per Niederschrift einschl. ggf.
erf. Bestandsskizzen gegenseitig anzuerkennen, sichtbare
Schäden sind mit Angabe des Datums derart zu fotografieren,
dass sie auf Ausdrucken erkennbar bleiben, sie sind auf einm
USB-Stick aufzuzeichnen sowie in geeigneter Weise
vor Ort kenntlich zu machen. Die gesamte Dokumentation
ist beim AG zu hinterlegen.
Menge: 1,000 psch

#### Titel 1.2 BAUSTELLENSICHERUNG

**1.2.010 Kontrolle der Arbeitsstellensicherheit**
Kontrolle der Arbeitsstellensicherung gem. ZTV-SA durchführen.
Die Kontrolle ist unmittelbar nach deren Durchführung zu erfassen
und zu dokumentieren. Arbeits- und Hilfsmittel sind vom AN zu
stellen und dem AG jederzeit zugänglich zu machen.
Kontrolle zweimal täglich.
Kontrolle durch schriftliche Dokumentation.
Abgerechnet wird nach vollen Monaten und Tagen (1/30 d. Monats)
Menge: 2,000 Mt

**1.2.020 Bauzaun aufst., vorh., umsetzen u. abbauen**
Bauzaun aus verzinkten Gitterelementen, der nicht der normalen
Baustellenabsperrung entspr. Titel 1
unterliegt, auf Anweisung des Auftraggebers auf tragfähigen
Untergrund, jedoch ohne Befestigung im Untergrund, in Teillängen
aufstellen, für die Dauer der Arbeiten vorhalten, nach Baufortschritt
umsetzen und nach Beendigung der Arbeiten wieder beseitigen.
Ausführung mit ausreichend schweren Betonfüßen für Doppelpfosten, die Stöße sind gegen Ausheben einzelner Elemente
zu sichern. Zaunhöhe mind. 1,80 m über OK Gelände, einschl.
zusätzlicher Warnbeleuchtung.
Menge: 170,000 m

#### Titel 1.3 VERKEHRSSICHERUNG

**1.3.10 Pläne der Verkehrssicherung**
*** Pauschalposition
Erstellung von anordnungsfähigen Unterlagen, einschl. Erarbeitung
eines Beschilderungsplanes, für die Beantragung der
verkehrsrechtlichen Anordnung im Baugebiet, einschl.
vorheriger Abstimmung des AN mit den Verantwortlichen und
Einreichung der erforderlichen Unterlagen bei der zuständigen
Straßenverkehrsbehörde einschl. der Genehmigungskosten.
Menge: 1,000 psch

**1.3.20 Verkehrssicherung einbahnig,einr.**
*** Pauschalposition
Einrichtungen zur Verkehrssicherung und
Verkehrsregelung nach StVO bei Bauarbeiten an
einbahnigen Straße (Bergfelder Chaussee),
unter Aufrechterhaltung des Verkehrs, aufbauen.
Nach vom AN vorgelegten Verkehrszeichenplänen.

einzukalkulieren sind:
- Normverkehrszeichen und Zusatzzeichen, Größe 2, voll retroreflektierend mit Folie der Reflexions-Klasse RA2 und Reflexfolien-Aufbau C, einschl. Aufstellvorrichtung
- Absperrschranken (Größe 250 x 2500mm) zur Querabsperrung
  der Zufahrten zum Baubereich mit roten Warnleuchten
- Leitbaken (Z. 605-40) jede zweite mit gelber Warnleuchte zur
  Längsabsperrung, Bakenabstand max. 10m, in Verschwenkungsbereichen jede beleuchtet, Bakenabstand max. 5m.
- Bauzäune zur Baustellensicherung werden über die Positionen
  des Titels 02 abgerechnet.

Sicherung mit elektrischen Warnleuchten.
Menge: 1,000 psch

**1.3.030 Verkehrssicherung n. StVO vorhalten**
Einrichtungen zur Verkehrssicherung und Verkehrsregelung nach
StVO bei Bauarbeiten auf einbahnigen Straßen.
Vorhalten aller erforderlichen Einrichtungen und Geräte
(Absperrungen in Längs- und Querrichtung, Verkehrszeichen und
-einrichtungen aller Art, jeweils einschl. notwendiger Aufstellvorrichtung, usw.).
sonst wie in der Position zuvor beschrieben.
Abgerechnet wird nach vollen Monaten und Tagen (1/30 d. Monats).
Menge: 2,000 Mt.

**1.3.040 Verkehrssicherung n. StVO abbauen**
Einrichtungen zur Verkehrssicherung und Verkehrsregelung
wie in den Positionen zuvor beschrieben abbauen und
von der Baustelle abtransportieren.
Menge: 1,000 psch

**1.3.050 Transport. LSA Typ D aufstellen, betreiben, abbauen (2 Ampeln)**
Transportable Lichtsignalanlage (LSA) für kreuzende
Verkehrsströme Typ D mit Kabelverbindung, einschließlich Energieversorgung, transportieren, aufbauen,
in Betrieb nehmen und abbauen.
Vorübergehende Verkehrssicherungsmaßnahmen durchführen.
70 v.H. des Preises werden nach betriebsfertigem Aufbau,
der Rest nach Abbau vergütet.
LSA 'mit 2 Fahrzeugsignalgruppen'
Mit zwei Auslegern.
Energieversorgung nach Wahl des AN.
Steuerung '= verkehrsabhängig, mit verkehrsflussabhängiger
Grünzeitverlängerung'
Verkehrstechnische Unterlage bestehend aus Signallageplan, Berechnungen, Zwischenzeitenmatrix, Signalzeitenplan erstellen.

Die Verkehrssicherung hat nach verkehrsrechtlicher
Anordnung und nach RILSA zu erfolgen
Menge: 1,000 psch

**1.3.060 Transport. Lichtsignalanlage vorh.**
Transportable Lichtsignalanlage (LSA) vorhalten, warten, instand setzen, betreiben und kontrollieren.
Vorübergehende Verkehrssicherungsmaßnahmen
durchführen.
Transportable LSA wie in Vorposition beschrieben.

Vergütet werden nur die Tage, an denen
die Lichtzeichenanlage in Betrieb ist.
Die Kosten für den Betrieb der Anlage außerhalb der
Arbeitszeiten sind einzurechnen.
einschließlich Akkuwechsel für die Signalgeber,

Die Verkehrssicherung hat nach verkehrsrechtlicher
Anordnung und nach RILSA zu erfolgen.
Menge: 60,000 d

**1.3.070 Programmierung der LSA Typ D**
Programmierung einschl. Probebetrieb sowie die
erforderliche Nachweisführung über den Betrieb der
Anlage der vorgenannten Positionen.
Auf Verlangen ist dem AG bzw. der
Strassenverkehrsbehörde der aktuelle Betriebszustand
der LSA nachzuweisen.
Menge: 1,000 psch

**1.3.080 Längsmarkierung Typ II herstellen durchg.Fstr.begr. Breite 0,12 m Folie,Gew.o.Kunst mind. P 5 Markierung entf.**
Längsmarkierung Typ II einschl. evtl. Sperrflächenumrandung als vorübergehende Markierung herstellen, warten und instand setzen. Vormarkieren. Vorübergehende
Verkehrssicherungsmaßnahmen durchführen. Abgerechnet
wird der markierte Strich, bei Doppelstrichen zwei
Striche.
Durchgehend als Fahrstreifenbegrenzung.
Strichbreite = 0,12 m.
Markierungssystem aus Folie, Gewebe- oder Kunststoffträger.
Verkehrsklasse mindestens P 5.
Markierung auf 'grobstrukturierter Decke.'
Markierung entfernen. Abfall aufnehmen und nach Wahl
des AN verwerten.
Menge: 20,000 m

**1.3.090 Quermarkierung Typ II herstellen Haltlinie Folie,Gew.o.Kunst mind. P 5 Markierung entf.**
Quermarkierung Typ II als vorübergehende Markierung
herstellen, warten und instand setzen. Vormarkieren.
Vorübergehende Verkehrssicherungsmaßnahmen durchführen.
Abgerechnet wird der markierte Strich.
Markierung = Haltlinie.
Markierungssystem aus Folie, Gewebe- oder Kunststoffträger.
Verkehrsklasse mindestens P 5.
Markierung auf 'grobstrukturierter Decke.'
Markierung entfernen. Abfall aufnehmen und nach Wahl
des AN verwerten.
Menge: 7,000 m

#### Titel 1.4 VERMESSUNG / DOKUMENTATION

**1.4.010 Bauausführungsvermessung**
Absteckung zur Bauausführung in Abhängigkeit vom Bauablauf
sukzessive durchführen, Übertragen der Projektgeometrie in Lage
und Höhe (Hauptpunkte gem. Daten im Lageplan) in die Örtlichkeit,
Messungen zur Verdichtung des Lage- und Höhenfestpunktfeldes,
Messungen zur Überprüfung und Sicherung von Festpunkten,
baubegleitende Absteckungen der geometriebestimmenden
Bauwerkspunkte nach Lage und Höhe,
Messungen zur Erfassung von Bewegungen und Deformationen des
zu erstellenden Objekts an konstruktiv bedeutsamen Punkten,
stichprobenartige Eigenüberwachungsmessungen,
fortlaufende Bestandserfassung während der Bauausführung als
Grundlage für die Bestandspläne, wenn Teile der baulichen Anlagen
nach der Fertigstellung nicht mehr messtechnisch erreichbar sind.
Menge: 1,000 psch

**1.4.020 Bestandsvermessung - Bestandsplan**
Der Auftragnehmer hat für die nachfolgenden Leistungen einen qualifizierten Vermessungsingenieur einzusetzen.
Als Grundlage für die Abrechnung ist nach Fertigstellung des Objektes eine Bestandsvermessung durchzuführen und vor Einreichung der Schlussrechnung vorzulegen, die folgende Leistungen umfasst:
-  Fortlaufende Bestandserfassung während der Bauausführung als Grundlage für die Bestandspläne.
-  Anfertigung der Bestandspläne (M = 1:250) nach den Richtlinien des AG entsprechend DIN 2425 Tl. 4 (Anhang B) und RAS Verm.

Grundlage des Planes sind die Unterlagen der Vermessungsämter, deren Beschaffung nicht gesondert vergütet wird. Die Bestandspläne müssen gleichzeitig auch die nachfolgend genannten Kriterien für einen Abrechnungsplan (der je 2-fach zu übergeben ist) erfüllen:
-  Flächenbefestigungen und -ränder (mind. alle 5 m), Wege, befestigte Flächen, Grünflächen, Mulden, sowie alle von der Maßnahme betroffenen Einbauten sind lage- und höhenmäßig in den amtlichen Bezugs- u. Höhensystemen (ETRS 89 u. DHHN2016) einzumessen.
-  Ergänzend sind die Materialien, Abmessungen und Flächen der verschiedenen Oberflächenbefestigungen, bei Einfassungen auch deren Längen anzugeben.
-  Anschlußleitungen Kabel, einschl. aller Schächte, Einläufe (Angabe der Schachtsohlen, OK Abdeckung, Sohlen aller Zu- und Abläufe etc.).
  Ergänzend sind sämtliche Rohrleitungen, Kanäle, Schächte gefällemäßig einzumessen und deren Abmessungen
  anzugeben, sowie Angabe der Materialien.
-  Darüber hinaus sind die aktuellen Vorgaben des AG bei der Erstellung der Bestandspläne zu berücksichtigen und anzuwenden.

Die Bestandspläne sind dem AG je 2-fach in geplotteter Papierform in Farbe (mit Plankopf und Rahmen), und je 1-fach in digitaler Form (DXF, DWG bzw. DGN-Format (ohne Plankopf und Rahmen) und je 1-fach in digitaler Form als PDF-Format (mit Plankopf und Rahmen), auf USB-Stick vor Einreichung der Schlussrechnung zu übergeben.
Menge: 1,000 psch

**1.4.030 Schlussdokumentation**
Übergabe der Schlussdokumentation an den AG gemäß dem
"Handbuch für die Vergabe und Ausführung von Bauleistungen
im Straßen- und Brückenbau (HVA B-StB)", Abschnitt 3.7
"Rechnungen und Zahlungen", Nr. (21) bis (26).
Die Dokumentation ist dem AG zur Abnahme 1-fach in gesonderten
Sammelmappen und 1fach digital zu übergeben, einschl.
der Aufmaße und Protokolle über die Gütekontrolle wie z.B.
Eigenüberwachung, Eignungs- und Kontrollprüfungen,
Verdichtungsnachweise, Dichtigkeitsprüfungen, Lieferscheine,
Materialeignungsnachweise, Bautagesberichte, usw.
Die Nichteinhaltung dieser Anforderungen stellt einen
Hinderungsgrund zur Begleichung der Schlussrechnung dar.
Menge: 1,000 psch

### Gewerk 2 HERSTELLEN DER ZUFAHRT

#### Titel 2.1 OBERBAU; Rückbau

*Hinweis: Hinweise:*
Hinweise:

Der unmittelbare Baustellenbereich und somit die Möglichkeiten
zur Zwischenlagerung von Ausbaustoffen sind begrenzt.
Sämtliche daraus resultierenden Erschwernisse insbesondere
auch beim Einsatz der Maschinentechnik (z.B. Zwischenlagerung,
Abtransport, Vorhaltung etc.) sind in die entsprechenden Positionen
einzukalkulieren und berechtigen nicht zu Mehrforderungen

Die Zwischenlagerung der ausgebauten ungebundenen Tragschicht
erfolgt auf herzustellender Zwischenlagerfläche (sh. Pos. 1.1.40/50).
Anschließend müssen Untersuchungen auf Basis der „Vollzugshinweise zur Zuordnung von Abfällen zu den Abfallarten eines
Spiegeleintrages in der AbfallverzeichnisVerordnung" und der
„Mantelverordnung" veranlasst werden. Nach Vorlage der Analyseergebnisse erfolgt die entsprechende Verwertung.

Eine technologisch bedingte Zwischenlagerung durch den AN ist
in die Kosten einzukalkulieren und  berechtigt nicht zu
Mehrforderungen.

Ausgebaute Materialien sind separiert nach ihrer Zusammensetzung
zwischenzulagern.

Sämtliche aus den o.g. Forderungen resultierenden Erschwernisse
insbesondere auch beim Einsatz der Maschinentechnik (z.B.
Zwischentransporte Vorhaltung etc.) sind in die entsprechenden
Positionen einzukalkulieren und berechtigen nicht
zu Mehrforderungen.

**2.1.010 Betonborde in Sand versetzt aufn. u. verwerten**
Betonbordsteine als Tief-, Hoch- und Sonderborde gem. DIN 483 und
DIN EN 1340, in Sand versetzt, aufnehmen und einer ordnungsgemäßen Verwertung nach Wahl des AN zuführen.
Menge: 55,000 m

**2.1.020 Borde mit Bettung u. Rückenstütze aufnehmen, Zul.**
Borde mit Bettung und Rückenstütze aus Beton aufnehmen,
Aufbruchmaterial einer ordnungsgemäßen Verwertung nach
Wahl des AN zuführen, als Zulage zur Position zuvor
Menge: 55,000 m

**2.1.030 Betonsteinpflaster aufnehmen u. verwerten**
Betonsteinpflaster,
Format L/B/H 20/10/8 cm
oberhalb eines Sand- o. Mörtelbettes aufnehmen, laden
und einer ordnungsgemäßen Verwertung nach Wahl des AN
zuführen, einschließlich Bettungs- und Fugenmaterial.
Menge: 25,000 m2

**2.1.040 Asphaltanalyse, einschl. Bohrkernentnahme**
Entnahme eines Bohrkernes aus dem Asphaltbereich entlang
der Zufahrt und Durchführung
einer Asphaltanalyse nach RuVA-StB 01 (Fassung 2005) durch
ein akkreditiertes Baustofflabor zur Feststellung einer evtl.
Belastung durch Phenolen und / oder polyzyklisch aromatischen
Kohlenwasserstoffen (PAK). Die Erstellung eines Protokolls
mit Zuteilung in den Verwertungsklasse ist mit einzukalkulieren.
Menge: 1,000 St.

**2.1.050 Asphaltfahrbahn bis 20 cm schneiden**
Asphaltfahrbahn bis 20 cm Stärke für den Straßenaufbruch
mit geeignetem Gerät fachgerecht schneiden,
Schneidreste sind einer ordnungsgemäßen Verwertung
nach Wahl des AN zuzuführen.
Menge: 32,000 m

**2.1.060 Asphaltbelag bis 20 cm aufbr., aufn. u. verw., Verwertungskl. A, Fahrbahnrand**
Asphaltbelag ca. 20 cm Stärke,
Verwertungsklasse A n. BTR RC-StB,
aus dem Randbereich der Fahrbahn zum Einbau von
neuen Hochborden nach Wahl des AN aufnehmen und einer
ordnungsgemäßen Verwertung nach Wahl des AN zuführen
Breite der Abbruchfläche ca. 0,50 m
Menge: 15,000 m2

**2.1.070 ungebundene Tragschicht bis ca. 35 cm aufn. u. zwischenlagern**
Ungebundene unklassifiziertem Schottertragschicht aus
gebrochenen Mineralstoffen in einer Abbruchstärke
bis ca. 35 cm
in mehreren Teilflächen aus dem vorh. Feldweg, Pflasterfläche
und Fahrbahnrand (Asphalt)
unterhalb von Pflasterbefestigungenund sonstigen Flächen
aufnehmen und zum Lagerplatz  des AN transportieren und
Haufwerk lagern.
abgerechnet wird nach Abtragsprofilen.
Einzurechnen ist der Transportweg zum
Lagerplatz nach Wahl des AN.
Menge: 35,000 m3

**2.1.080 Untersuchung v. Tragschichtmaterial n. Ersatzbaustoffverordnung (EBV)**
Probenahme der anstehenden oder zwischengelagerten
ungebundenen Tragschicht,
Untersuchung nach den Vollzugshinweisen zur Zuordnung von
Abfällen zu den Abfallarten eines Spiegeleintrages in der
Abfallverzeichnis-Verordnung von Feststoff und Eluat,
sowie zusätzliche Parameter gemäß EBV Tabelle 3, Anlage 1,
Untersuchung von Feststoff und Eluat,
sowie gem. Tabelle 4, Anlage 1, BodSchV,
Bewertung des Materials nach Mantelverordnung durch ein
akkreditiertes Prüflabor, bei unspezifischem Verdacht für eine
Beurteilung des Materials nach den Anforderungen der EBV
bzw. BBodSchV.
für Materialwerte RC-1, RC-2 und RC-3.
Menge: 1,000 St.

**2.1.090 ungebundene Tragschicht verwerten, bis RC-1**
gelagertes und beprobtes Material der Pos. "ungebundene
Tragschicht bis ca. 35 cm aufn. u. zwischenlagern" von
Lagerplatz des Unternehmers  aufnehmen, laden,
transportieren und einer ordnungsgemäßen Verwertung
nach Wahl des AN zuführen.

Das Material entspricht dem Materialwert bis RC-1 n. EBV.
Menge: 20,000 to

**2.1.100 ungebundene Tragschicht verwerten, bis RC-2**
Verwertung der ungebundenen Tragschicht
mit Materialwert bis RC-2 n. EBV,
ansonsten wie Pos. "ungebundene Tragschicht
verwerten, bis RC-1"
Menge: 40,000 to

**2.1.110 ungebundene Tragschicht verwerten, bis RC-3**
Verwertung der ungebundenen Tragschicht
mit Materialwert bis RC-3 n. EBV,
ansonsten wie Pos. "ungebundene Tragschicht
verwerten, bis RC-1"
Menge: 20,000 to

**2.1.120 unterirdische Bauteile aus Beton abbrechen und verwerten**
Unterirdische Bauteile aus unbewehrtem Beton,
Fundamente, Rückenstütze etc, bis 0,5 m unter GOK
in mehreren Teilabschnitten abbrechen und einer
ordnungsgemäßen Verwertung nach Wahl des AN
zuführen.
Fundamentlöcher unterhalb des Planums mit bauseits
vorhandenem und geeignetem Boden verfüllen und verdichten.
Einschl. Ausführen aller Erd- und Nebenarbeiten.
Menge: 1,000 m3

**2.1.130 vorh. Stahlrohr abbrechen und verwerten**
vorhandenes Stahlrohr, Druchmesser ca. 0,55 m,
abbrechen und einer ordnungsgemäßen Verwertung
nach Wahl des AN zuführen.
dafür das Stahlrohr mit einer Länge von ca. 6 m abtrennen,
(Gesamtlänge Stahlrohr ca. 20 m),
sowie bis ca. 1 m unter dem Gelände abtrennen und
verschließen der Rohröffnung des im Boden
verbleibenen Rohres,
Einschl. Ausführen aller Erd-, Neben und Schneidarbeiten,
sowie aller erforderlichen Werkzeuge, Maschinen und
aller erforderlichen wasserdichten Abdichtungen.
Menge: 7,000 m

**2.1.140 Verkehrsschilder demont., transp. u. zwischenlag.**
Vorhandene Verkehrsschilder (auch Zusatzzeichen)
in unterschiedlichen Größen von
Rohrpfosten fachgerecht demontieren sowie einschl. Befestigungsmaterialien säubern, laden, zur Baustelleneinrichtungsfläche des
Unternehmers transportieren, abladen und bis zum Wiedereinbau
auf Paletten nach Art und Größe sortiert zwischenlagern,
einschl. der Gestellung von Paletten sowie aller Nebenarbeiten.
Menge: 2,000 St.

**2.1.150 Rohrpfosten ausb., transp. u. zwischenlag.**
Rohrpfosten oder Rohrrahmen der Verkehrsschilder in unterschiedlichen Längen, einschl. Standardbetonfundamenten fachgerecht
ausbauen, von Fundamentresten säubern, laden, zur
Baustelleneinrichtungsfläche des Unternehmers transportieren,
abladen und bis zum Wiedereinbau auf Paletten nach Längen
sortiert zwischenlagern, einschl. Gestellung von Paletten.
Fundamente, übriges Aufbruchgut und nicht wiederverwendbare
Materialien einer ordnungsgemäßen Verwertung nach Wahl
des AN zuführen. Fundamentlöcher unterhalb des Planums mit
bauseits vorhandenem und geeignetem Boden verfüllen und
verdichten. Einschl. Ausführen aller Erd- und Nebenarbeiten.
Menge: 2,000 St.

**2.1.160 Mähen des vorh. Bewuchs (Wiese)**
Mähen des seitlich vorhandenen Bewusches im Baufeld,
vorwiegen Gräser/Wiesenfläche, mit geringem Strauchbewuchs,
zur Freimachung des Baufeldes.
Menge: 245,000 m2

#### Titel 2.2 RÜCKBAU: Erdbau

*Hinweis: Hinweise*
Hinweise

Der unmittelbare Baustellenbereich und somit die
Möglichkeiten zur Zwischenlagerung von Erdbaustoffen
sind begrenzt.

Sämtliche aus den o.g. Forderungen resultierenden Erschwernisse
insbesondere auch beim Einsatz der Maschinentechnik (z.B. An-
/Abtransport, Vorhaltung etc.), Geräten und Sicherugnselemetnen
sind in die entsprechenden Positionen einzukalkulieren und
berechtigen nicht zu Mehrforderungen.

Stark durchsetzte humose Böden des Auffüllungshorizontes
werden vollständig abgetragen und durch nichtbindige gut
verdichtbare Böden ersetzt.

Stark durchsetzte humose Böden des Auffüllungshorizontes
werden vollständig abgetragen und durch nichtbindige gut
verdichtbare Böden ersetzt.
Diese sind für den Aufbau der befestigten Flächen ungeeignet
und sind zu entfernen. Der Bodenabtrag hat grundsätzlich nur
im Auffüllungshorizont zu erfolgen, darüber hinausgehende
Abtragungen sind nicht erforderlich. Diese sind ansonsten mit
dem AG/öBauÜ vorab abzustimmen.

Ausgebaute Materialien sind separiert nach ihrer Zusammensetzung
zwischenzulagern.

Stark durchsetzte humose Böden des Auffüllungshorizontes
werden vollständig abgetragen und durch nichtbindige gut
verdichtbare Böden ersetzt.

Die Zwischenlagerung der ausgebauten Böden
erfolgt auf neue Zwischenlagerfläche.

Die Untersuchungen nach Mantelverordnung für den
Bodenaustausch der Auffüllungsbereich erfolgen am
zwischengelagerten Boden ggf. am anstehenden Boden,
so dass zum Zeitpunkt des Ausbaus die Ergebnisse
vorliegen. Der Bodenaushub kann ohne Zwischenlagerung
der Verwertung zugeführt werden. Technologisch erforderliche
Zwischenlagerungen sind in die Einheitspreise einzukalkulieren
und berechtigen nicht zu Mehrforderungen.

Eine technologisch bedingte Zwischenlagerung durch den AN ist
in die Kosten einzukalkulieren und  berechtigt nicht zu
Mehrforderungen.

**2.2.010 Suchschlitze herst., Boden einb., t bis 1,25 m**
Suchschachtung im Bereich von Wegen und Nebenanlagen zur
Feststellung der Lage von Kabeln und Leitungen gemäß
DIN EN 1610, ATV A 139 und einschlägigen Unvallverhütungsvorschriften durchführen.
Aushubmaterial seitl. lagern. Die Vorschriften der Versorgungsunternehmen müssen beachtet werden.
Lage und Tiefe vorhandener Medien für die gesamte Bauzeit
dauerhaft markieren und in der vom AG übergebenen Ausführungsplanung bzw. Handskizzen dokumentieren, einschl. Erstellung eines
Fotos. Übergabe der Dokumentation an AG/öBauÜ
Lageeinmessung nach ETRS 89
Höheneinmessung nach DHHN 2016
Ausführung unmittelbar nach Baubeginn
Übergabe der Dokumentation an AG / öBauÜ
max. 5 AT nach Ausführung der Suchschachtungen
Seitl. gelagerten Boden nach Markierung und Dokumentation
lagenweise wieder einbauen und verdichten.
Proctordichte mindestens 97 %.
Ausführung in Handarbeit.
Ausführung in ca. 2,00 m Länge und 0,30 m Breite.
Aushubtiefe: bis 1,25 m.
Bodenklassen 1 und 3 mit Beton- und Schlackeresten u.ä
Ausführung nur in Abstimmung mit der örtlichen Bauüberwachung.
Suchschachtungen werden nur nach Übergabe der vollständigen
Dokumentation an den AG / öBauÜ vergütet.
Menge: 2,000 St.

**2.2.020 Oberboden, einschl. Vegetationsdecke, abtragen u. verwerten**
Oberboden nach DIN 18300 einschl. Vegetationsdecke in einer
Dicke von ca. 10 cm abtragen und einer ordnungsgemäßen
Verwertung nach Wahl des AN zuführen.
Abgerechnet wird nach Abtragsprofil.
Menge: 25,000 m3

**2.2.030 Boden Bkl. 3/4 abtr. u. zwischenlagern**
Boden der Bkl. 3 u. 4 mit Anteilen an Geschiebemergel
teilweise mit humosen Bestandteilen (Bkl. 1) nach DIN 18300
profilgerecht entsprechend Längs- und Querschnitt der
Fahrbahnplanung bis auf Planumshöhe in
mehreren Teilbereichen abtragen, aufnehmen, laden
und zum Zwischenlager des AN transportieren,
in Mieten absetzen, gegen Durchfeuchtung
schützen und zwischenlagern.
Abgerechnet wird nach Abtragsprofilen.
Einzurechnen ist der Transportweg zum Lagerplatz nach
Wahl des AN.
Abtragstiefe bis ca. 0,6 m,

Erforderliche Handschachtung ist mit einzukalkulieren.

Ausführung: Zufahrt und Nebenflächen
Menge: 185,000 m3

**2.2.040 Untersuchung v. Bodenmischproben n. Ersatzbaustoffverordnung (EBV)**
Probenahme des zwischengelagerten Bodens,
Untersuchung nach den Vollzugshinweisen zur Zuordnung von
Abfällen zu den Abfallarten eines Spiegeleintrages in der
Abfallverzeichnis-Verordnung von Feststoff und Eluat,
sowie zusätzliche Parameter gemäß EBV Tabelle 3, Anlage 1,
Untersuchung von Feststoff und Eluat,
sowie gem. Tabelle 4, Anlage 1, BodSchV,
Bewertung des Bodens nach Mantelverordnung durch ein
akkreditiertes Prüflabor, bei unspezifischem Verdacht
gem. Tabelle 3, Anlage 1 nach EBV für eine Beurteilung des Bodens
nach den Anforderungen der Materialwerte BM-0 bis BM-F3
nach den Anforderungen der EBV bzw. BBodSchV.
Menge: 3,000 St.

**2.2.050 Boden der Bkl. 3/4, laden und verwerten, BM-0/BM-0*/BM-F0***
gelagertes und beprobtes Bodenmaterial der Position
"Boden Bkl. 3/4 abtr. u. zwischenlagern"
von Lagerplatz des Unternehmers  aufnehmen, laden,
transportieren und einer ordnungsgemäßen Verwertung
nach Wahl des AN zuführen.

Der Materialwerte BM-0/BM-0*/BM-F0* nach EBV
wird eingehalten.
Menge: 310,000 to

**2.2.060 Boden der Bkl. 3/4, laden und verwerten, BM-F1**
gelagertes und beprobtes Bodenmaterial der Position
"Boden Bkl. 3/4 abtr. u. zwischenlagern"
von Lagerplatz des Unternehmers  aufnehmen, laden,
transportieren und einer ordnungsgemäßen Verwertung
nach Wahl des AN zuführen.

Der Materialwert BM-F1 nach EBV wird eingehalten.
Menge: 30,000 to

**2.2.070 Boden der Bkl. 3/4, laden und verwerten, BM-F2**
gelagertes und beprobtes Bodenmaterial der Position
"Boden Bkl. 3/4 abtr. u. zwischenlagern"
von Lagerplatz des Unternehmers  aufnehmen, laden,
transportieren und einer ordnungsgemäßen Verwertung
nach Wahl des AN zuführen.

Der Materialwert BM-F2 nach EBV wird eingehalten.
Menge: 15,000 to

**2.2.080 Boden der Bkl. 3/4, laden und verwerten, BM-F3**
gelagertes und beprobtes Bodenmaterial der Position
"Boden Bkl. 3/4 abtr. u. zwischenlagern"
von Lagerplatz des Unternehmers  aufnehmen, laden,
transportieren und einer ordnungsgemäßen Verwertung
nach Wahl des AN zuführen.

Der Materialwert BM-F3 nach EBV wird eingehalten.
Menge: 10,000 to

**2.2.090 Boden in Handschachtung, Zul.**
Bodenaushub in Handschachtung herstellen, eine Vergütung wird
nur nach Anordnung und Einverständnis der Bauleitung gewährt,
das Aufmaß erfolgt nach den Angaben der Abtragsprofilen
als feste Masse, als Zulage zu den Pos. zuvor.
Menge: 10,000 m3

#### Titel 2.3 EINBAU; Erdbau

*Hinweis: Vorbemerkung*
Vorbemerkungen

Ein Auflockern und ein Aufweichen der anstehenden Böden in Planumshöhe ist zu vermeiden. Aufgelockerte Erdstoffe sind entsprechend der Verdichtungsanforderungen nachzuverdichten. Aufgeweichte Böden müssen ausgetauscht werden. Dem Aufweichen der bindigen Böden ist durch Abplanen bzw. durch das Belassen einer Schutzschicht zu begegnen. Entsprechende Aufwendungen sind in die Einheitspreise einzukalkulieren.

Der unmittelbare Baustellenbereich und somit die Möglichkeiten
zur Zwischenlagerung von Erdbaustoffen ist begrenzt.

Sämtliche aus den o.g. Forderungen resultierenden Erschwernisse
insbesondere auch beim Einsatz der Maschinentechnik (z.B. An-
/Abtransport, Vorhaltung etc.), Geräten und Sicherugnselemetnen
sind in die entsprechenden Positionen einzukalkulieren und
berechtigen nicht zu Mehrforderungen.

**2.3.010 Verbessung des Planums auf dem vorh. Boden durchführen, Ev2 ≥ 45 MPa**
Planum im Bereich der befestigten Flächen über den
gewachsenen Böden (Geschiebmergel, Sande) herstellen,
vor Einbau des Füllbodens bzw. Tragschichtmaterial,
intensive Verdichtung des Planums mit einem geeigneten Verdichtungsgerät und einer Wirkungstiefe von mind. 0,5 m
in etwa 5 Übergängen, zur Gewährleistung eines Verdichtungsgrad
von mind. Ev2 ≥ 45 MPa
Planum gefällegerecht herstellen und verdichten, max. Abweichung
von der Sollhöhe +/- 3 cm.
Menge: 200,000 m2

**2.3.020 Planum herst. u. verd., Ev2 ≥ 45 MPa**
Planum gefällegerecht herstellen und verdichten,
max. Abweichung von der Sollhöhe +/- 3 cm,
Verdichtungsgrad Ev2 ≥ 45 MPa.
Menge: 200,000 m2

**2.3.030 Lastplattendruckversuch, dynamisch**
Dynamischer Plattendruckversuch mit leichtem Fallgewichtsgerät
nach TP-BF Teil B 8.3 zur Überprüfung der Tragfähigkeit des
Planums durchführen, als Kontrollprüfung (Bestimmung von
Evd einschl. vorheriger Kalibrierung mit dem ermittelten
Verformungsmodul EV2 der Vorposition), Anzahl und Lage der
Versuche werden vom AG bestimmt, einschl. Herstellung und
Vorbereitung eines  Prüffeldes in erforderlicher Größe, Gestellung
aller Geräte und des Personals, Lieferung der Ergebnisse in
prüffähiger Form durch ein nach RAP Stra zugelassenes
Prüflaboratorium. Vergütet werden nur die Versuche, die nicht der
Eigenüberwachung nach ZTV E-StB unterliegen.
Menge: 1,000 St

**2.3.040 Versickerungsfläche profilieren, Tiefe rd. 0,3 m**
Flächen zur Versickerung des Niederschlagswasser
seitlich der Zufahrt
nach Unterlage des AG herstellen und profilieren,
Bodenklasse 3 bis 5,
Boden innerhalb der Versickerungsflächen ausbauen, so dass
auf dem entstandenen Planum der Oberboden mit 0,2 m Stärke
entsprechend der geplanten Tiefe eingebaut werden kann.
Versickerungsfläche nach Unterlagen des AG
muldenförmig profilieren.
Herstellung von zwei Staustufen im Verlauf der Mulde,
Lieferung und Einbau werden gesondert vergütet.
Die Ränder sind mit einem Radius (rasenmäherfreundlich),
herzustellen.
In den Flächen ist Oberboden bis 0,2 unter Sohle einbauen,
Tiefe Sohle: bis 0,3 m unter niedrigster Geländekante
Oberboden liefern, einbauen sowie Rasenansaat
werden gesondert vergütet.
Abrechnung erfolgt nach Versickerungsfläche.
Menge: 50,000 m2

**2.3.050 Füllboden lief., lagenw. einb. u. verd.**
Füllboden aus nichtbindigem, frostsicherem, gut tragfähigem und
verdichtbarem Füllmaterial, weitgestuftes Sand-Kies- Gemisch
0/32, Ungleichförmigkeitsgrad U > 3, Z0-Material oder gleichwertig,
das die Anforderungen der ZTV E-StB entsprechen muss, liefern,
lagenweise einbauen und lagenweise verdichten.
Das Material muss dauerhaft ausreichend wasserdurchlässig sein,
Durchlässigkeitsbeiwert mind. 1 x 10-5 m/s.
Der Materialwert BM-0/BM-0*/BM-F0* nach EBV wird eingehalten.
Vor Einbau ist der Eignungsnachweis durch ein nach RAP Stra
zugelassenes Prüflaboratorium zu übergeben.

Einbau in Grün- und befestigten Flächen.

Sämtliche Lieferscheine sind der Bauleitung nach dem Einbau
zu übergeben.
Menge: 35,000 m3

#### Titel 2.4 OBERBAU; Einbau

*Hinweis: Hinweis*
Der unmittelbare Baustellenbereich und somit die Möglichkeiten
zur Zwischenlagerung von Baustoffen ist begrenzt. Sämtliche aus
den o.g. Forderungen resultierenden Erschwernisse insbesondere
auch beim Einsatz der Maschinentechnik (z.B. Abtransport,
Vorhaltung etc.) sind in die entsprechenden Positionen
einzukalkulieren und berechtigen nicht zu Mehrforderungen.

Nach dem Setzen der Borde bis zum Asphalteinbau ist der
Fahrbahnrand mit ungebundener Tragschicht provisorisch zu
schließen. Dies ist in die entsprechenden Positionen des LV
mit einzukalkulieren und berechtigt nicht zu Mehrforderungen.

Die Berücksichtigung von Schächten, Straßenabläufen, Schiebern
und sonstigen Einbauten ist in die entsprechenden Positionen des LV
mit einzukalkulieren und berechtigt nicht zu Mehrforderungen.

**2.4.010 Frostschutzschicht 0/45, Naturstein, d= 31 cm lief. u. in 2 Lagen einb. u. verd.**
Frostschutzschicht, Schotter-Splitt-Sand-Gemisch aus gebrochenem Natursteinmaterial,
31 cm stark,
Körnung 0/45 mm, gemäß der bautechnischen Anforderungen der ZTV SoB-StB und der TL SoB-StB, liefern und in Zufahrt auf dem Planum der Pos. "Planum herst. u. verd., Ev2 >= 45 MPa" profilgerecht feucht in zwei Lagen einbauen und lagenweise verdichten, einschl. erforderlichem manuellem Einbau. Erste Lage bis Unterkante Bordanlagen.
Belastungsklasse: 3,2
Mindestanforderung an den Verdichtungsgrad Dpr ≥ 103 %,
Verformungsmodul EV2 ≥ 120 MPa,
Verhältniswert der Verformungsmoduln EV2/EV1 ≤ 2,2, n. ZTV SoB-StB,
einschl. aller Nebenarbeiten.
Feinanteil < 0,063 mm max. 7,0 M.-%.
Lieferscheine sind der Bauleitung zu übergeben.
Eigenüberwachungsprüfungen entsprechend der ZTV SoB - StB 04 sind durch den Unternehmer durchzuführen und deren Ergebnisse sind in geeigneter Weise zu dokumentieren und anlässlich der Teilabnahme vorzulegen und auf Verlangen der örtlichen Bauleitung auszuhändigen.
Vor Einbau ist der Gütenachweis durch ein nach RAP Stra zugelassenes Prüflaboratorium zu übergeben. Abgerechnet wird nach Auftragsprofilen.
Menge: 65,000 m3

**2.4.020 Schottertragschicht 0/32 mm, Naturstein, 25 cm stark**
Schottertragschicht 25 cm stark,
Schotter-Splitt-Sand-Gemisch aus gebrochenem Natursteinmaterial, Körnung 0/32, gemäß bautechnischen Anforderungen der ZTV SoB und der TL SoB-StB liefern und in Zufahrt der Belastungsklasse 3,2 zwischen Borden und unter Pflasterbefestigungen auf der Frostschutzschicht (EV2 >= 120 MPa) profilgerecht feucht einbauen und verdichten,
Mindestanforderung an den Verdichtungsgrad Dpr => 100 %,
Verformungsmodul EV2 => 180 MPa,
Verhältniswert der Verformungsmoduln EV2/EV1 =< 2,2, n. ZTV SoB-StB,
einschl. erforderlichem manuellem Einbau und aller Nebenarbeiten.
Das Tragschichtmaterial muss die bautechnischen Anforderungen an das Baustoffgemisch mit den Kategorien UF5, LFNR, OC90 und an die Korngrößenverteilung gem. Tabelle 8 der TL SoB-StB und der ZTV SoB-StB erfüllen, es muss weitgestuft sein und eine Ungleichförmigkeitszahl (U = D60/D10) von mind. 13 aufweisen sowie dauerhaft ausreichend wasserdurchlässig sein.
Vor Einbau ist der Eignungsnachweis durch ein nach RAP Stra zugelassenes Prüflaboratorium zu übergeben.
Sämtliche Lieferscheine sind der Bauleitung nach dem Einbau zu übergeben.
Die Eigenüberwachungsprüfungen nach ZTV SoB-StB sind durch den Unternehmer durchzuführen und deren Ergebnisse sind in geeigneter Weise zu dokumentieren, anlässlich von Teil- abnahmen vorzulegen und auf Verlangen der örtlichen Bauleitung auszuhändigen.
Abgerechnet wird nach Auftragsprofilen.
Menge: 185,000 m2

**2.4.030 Schottertragschicht 0/32 mm, bis ca. 35 cm stark, Fahrbahnrand, b=0,50 m**
Schottertragschicht, bis ca. 35 cm stark, Lieferkörnung 0/32 mm, aus
gebrochenen Mineralstoffen gem. der bautechnischen Anforderungen der ZTV SoB-StB sowie der TL SoB-StB liefern und in
Fahrbahnbereichen der Belastungsklasse 3,2 unter Asphaltbefestigungen zwischen Borden/Asphalt und mit Einbauten
(Schieberkappe) auf dem Planum (EV2 mind. 45 MPa)
profilgerecht feucht einbauen und verdichten,
Mindestanforderung an den Verdichtungsgrad Dpr >/= 100 %,
Verformungsmodul EV2 >/= 150 MPa,
Verhältniswert der Verformungsmoduln EV2/EV1 </= 2,5,
n. ZTV SoB-StB, einschl. aller Nebenarbeiten.
Der Zuordnungswert RC-1 bzw. RC-2 n. EBV ist einzuhalten.
Vor Einbau ist der Eignungsnachweis durch ein nach RAP Stra
zugelassenes Prüflaboratorium zu übergeben.
Sämtliche Lieferscheine sind der örtlichen Bauüberwachung nach
dem Einbau zu übergeben.
Abgerechnet wird nach Auftragsprofilen

Einbau am Fahrbahnrand der Bergfelder Chaussee, innerhalb
des erstellten Arbeitsraums, zwischen Bord und vorh. Asphalt
anteilige Fahrbahnbreite B ca. 0,50 m,
zur Wiederhestellung des Fahrbahnaufbaus bzw. -befestigung.
Menge: 6,000 m3

**2.4.040 Lastplattendruckversuch, dynamisch**
Dynamischer Plattendruckversuch mit leichtem Fallgewichtsgerät
nach TP-BF Teil B 8.3 zur Überprüfung der Tragfähigkeit der
Schottertragschicht durchführen, als Kontrollprüfung (Bestimmung
von Evd einschl. vorheriger Kalibrierung mit dem ermittelten
Verformungsmodul EV2 der Vorposition), Anzahl und Lage der
Versuche werden vom AG bestimmt, einschl. Herstellung und
Vorbereitung eines Prüffeldes in erforderlicher Größe, Gestellung
aller Geräte und des Personals, Lieferung der Ergebnisse in
prüffähiger Form durch ein nach RAP Stra zugelassenes
Prüflaboratorium.
Vergütet werden nur die Versuche, die nicht der
Eigenüberwachung nach ZTV SoB-StB unterliegen.
Menge: 1,000 St.

**2.4.050 Asphalttragschicht AC 22 T S, d = 10 cm., b=0,50m, Fahrbahnrand**
Asphalttragschicht aus Asphalttragschichtmischgut AC
22 T S herstellen. Anlieferung des Asphaltmischguts in
thermoisolierten Transportbehältern.
Einbaudicke = 10 cm.
Bindemittel = 50/70.

Asphalttragschicht gemäß ZTV Asphalt-STB liefern und herstellen.
In Verkehrsflächen der Belastungsklasse BK 3,2 einbauen
Einbau am Fahrbahnrand zwischen Bord und vorh. Asphalt
anteilige Fahrbahnbreite B ca. 0,50 m
Einbau 'überwiegend von Hand. Der Handeinbau muss unmittelbar
nach dem Einbau mit dem Fertiger und vor dem Walzen erfolgen,
um zusätzliche Nahtausbildungen oder Fugen zu vermeiden.

Anschluss an Borde, Asphalt und Einbauten,
profilgerecht einbauen und verdichten,
einschl. aller Nebenarbeiten.

Vor Einbau ist der Eignungsnachweis durch ein nach RAP Stra
zugelassenes Prüflaboratorium zu übergeben.
Sämtliche Lieferscheine sind der örtlichen Bauüberwachung
nach dem Einbau zu übergeben.

Die Eigenüberwachungsprüfungen entsprechend der
ZTV Asphalt-StB in Verbindung mit den TL Asphalt-StB sind
durch den Unternehmer durchzuführen und deren Ergebnisse
in geeigneter Weise zu dokumentieren sowie anläßlich von
Teilabnahmen vorzulegen. Sie sind auf Verlangen der örtlichen
Bauüberwachung auszuhändigen.
Menge: 15,000 m2

**2.4.060 Asphalttragschicht reinigen, Fahrbahnrand**
Asphalttragschicht reinigen, einschl. Verwertung des Kehrgutes
nach Wahl des AN, und unmittelbar vor dem Einbau der
darüber vorgesehenen Asphaltdeckschicht mit bitumenhaltigem
Bindemittel C40BF1-S mit einer Menge von 300 g/m2 gleichmäßig
und vollflächig anspritzen.
Borde und sonstige Einbauten sind durch fachgerechte Maßnahmen
zu schützen, einschl. Lieferung aller Materialien,
sowie aller Nebenarbeiten.
Die Lieferscheine des aufgebrachten Bindemittels sind
örtlichen Bauüberwachung nach dem Einbau zu übergeben.
Menge: 15,000 m2

**2.4.070 Asphalttragschicht anspritzen, Fahrbahnrand**
Bitumenemulsion zur Herstellung des Schichtenverbundes
gleichmäßig und vollflächig aufsprühen.
Auf Verkehrsflächen der Belastungsklassen Bk100 bis
Bk3,2.
Unterlage = Asphaltbefestigung, frisch.
Mit Rampenspritzgerät.
Bindemittel = C60BP4-S.
Bindemittelmenge = 300 g/m2.
Vor Einbau Asphaltbinderschicht.
Borde und sonstige Einbauten sind durch fachgerechte Maßnahmen
zu schützen, einschl. Lieferung aller Materialien,
sowie aller Nebenarbeiten.
Die Lieferscheine des aufgebrachten Bindemittels sind
örtlichen Bauüberwachung nach dem Einbau zu übergeben.
Menge: 15,000 m2

**2.4.080 Asphaltbindersch. AC 16 B S, d = 8 cm, Fahrbahnrand**
Asphaltbinderschicht aus Asphaltbinder AC 16 B S
herstellen. Anlieferung des Asphaltmischguts in
thermoisolierten Transportbehältern.

Einbaudicke = 8 cm.
Bindemittel = 25/55-55 A.
Grobe Gesteinskörnung = Kategorie C 100/0.
Grobe Gesteinskörnung = Kategorie SZ 18.
Einbau am Fahrbahnrand 'überwiegend von Hand.
Der Handeinbau muss unmittelbarnach dem Einbau
mit dem Fertiger und vor dem Walzen erfolgen,um
zusätzliche Nahtausbildungen oder Fugen zu vermeiden.

Asphalttragschicht reinigen, einschl. Verwertung des Kehrgutes
nach Wahl des AN, und unmittelbar vor dem Einbau der
darüber vorgesehenen Asphaltdeckschicht mit bitumenhaltigem
Bindemittel C40BF1-S mit einer Menge von 300 g/m2 gleichmäßig
und vollflächig anspritzen.
Borde und sonstige Einbauten sind durch fachgerechte Maßnahmen
zu schützen, einschl. Lieferung aller Materialien,
sowie aller Nebenarbeiten.
Die Lieferscheine des aufgebrachten Bindemittels sind
örtlichen Bauüberwachung nach dem Einbau zu übergeben.
Menge: 15,000 m2

**2.4.090 Gussasphalt MA 5 S liefern u. einbauen, d=2 cm, einschl. Nahtausbildung und Abstreuung, Fahrbahnrand**
Asphaltdeckschicht gemäß ZTV Asphalt-STB aus
Gussasphalt MA 5 S liefern,
entlang der Bordanlage aus Gussasphalt herstellen.
In Verkehrsflächen der Belastungsklasse BK 3,2
Einbau am Fahrbahnrand zwischen Bord und vorh. Asphalt
anteilige Fahrbahnbreite B ca. 0,50 m

Einbaudicke = 2 cm einschl. eingedrückter
Abstreukörnung.
Bindemittel = 20/30 mit viskositätsveränderndem Zusatz
bzw. einem entsprechend viskositätsveränderten
Bindemittel 20/30.
Einbau von Hand.

Anschluss an Borde, Asphalt und Einbauten
profilgerecht einbauen und verdichten,
einschl. aller Nebenarbeiten.

Handeinbau, einschl. Nahtausbildung, Fugenschluß
und auf die Gussasphaltrinne abgestimmtes
Abstreumaterial liefern und einbringen.

Vor Einbau ist der Eignungsnachweis durch ein nach RAP Stra
zugelassenes Prüflaboratorium zu übergeben. Die Lieferscheine
sind der Bauleitung zu übergeben.
Abgerechnet wird nach Auftragsprofilen.
Menge: 15,000 m2

**2.4.100 Asphalttragschicht AC 22 T S, d = 15 cm., B=5,5-3,5m L=2m, Anpassungs-/Ausgleichsfläche zum Feldweg**
Asphalttragschicht aus Asphalttragschichtmischgut AC
22 T S herstellen. Anlieferung des Asphaltmischguts in
thermoisolierten Transportbehältern.
Einbaudicke = 15 cm.
Bindemittel = 50/70.

Asphalttragschicht gemäß ZTV Asphalt-STB liefern und herstellen.
In Verkehrsflächen der Belastungsklasse BK 3,2 einbauen
Einbau am Bord und vorh. geschotterten Feldweg,
Einbau 'überwiegend von Hand. Der Handeinbau muss unmittelbar
nach dem Einbau mit dem Fertiger und vor dem Walzen erfolgen,
um zusätzliche Nahtausbildungen oder Fugen zu vermeiden.

Anschluss an Borde,
profilgerecht einbauen und verdichten,
einschl. aller Nebenarbeiten.
Einbau als verjüngender  Übergang und Ausgleichsfläche von
der gepflasterten Zufahrt zum geschotterten Feldweg,
Breite: ca. 5,5m/3,5m
Länge: ca. 2,0 m

Vor Einbau ist der Eignungsnachweis durch ein nach RAP Stra
zugelassenes Prüflaboratorium zu übergeben.
Sämtliche Lieferscheine sind der örtlichen Bauüberwachung
nach dem Einbau zu übergeben.

Die Eigenüberwachungsprüfungen entsprechend der
ZTV Asphalt-StB in Verbindung mit den TL Asphalt-StB sind
durch den Unternehmer durchzuführen und deren Ergebnisse
in geeigneter Weise zu dokumentieren sowie anläßlich von
Teilabnahmen vorzulegen. Sie sind auf Verlangen der örtlichen
Bauüberwachung auszuhändigen.
Menge: 15,000 m2

**2.4.110 Anschluss an vorh. Asphaltbef. od. Bauteil m. Fuge**
Anschluss der neuen Asphaltbefestigung an vorh. Bord
Asphalt) mittels Fugenausbildung gem. MSNAR Abschn.
4.3 "Anschlüsse" durch Fugen mit Fugenverguss in der Dicke der
neuen Asphaltdeckschicht von 4,0 cm in Teillängen herstellen.
Ausbildung der Fugen durch Aussparen, Schneiden od. Fräsen
einschl. Übernahme von überschüssigem Material in Unternehmereigentum, Säuberung, Trocknung und Voranstrich
der Fugenflanken, Vergießen der Fuge mit heiß zu verarbeitender
bitumenhaltiger Fugenmasse gem. ZTV Fug-StB, Teil 1.
Menge: 6,000 m

**2.4.120 Erschwernis infolge Einbauten**
Erschwernis beim Einbau der Asphalttrag-, Asphaltbinde-
und Asphaltdeckschichten,
durch vorhandenen Schieber (D bis 0,2),
einschl. Sicherung des Schiebers bei Durchführung.
Menge: 1,000 St.

**2.4.130 Vorh. Schieberkappe anpassen, Asphalt**
Vorhandene Schieberkappen auf neue Höhe der
Oberflächenbefestigung (Randbereich Asphaltfahrbahn) setzen,
einschl. aller Erd- und Nebenarbeiten sowie der
Mehraufwendungen bei der Herstellung der
Asphalttrag- und -deckschicht.
Menge: 1,000 St.

**2.4.140 Vorh. Hydrantenkappe anpassen, Pflaster**
Vorhandene Hydrantenkappen auf neue Höhe der
Oberflächenbefestigung (Zufahrtsbereich, Pflaster) setzen,
einschl. aller Erd- und Nebenarbeiten sowie der
Mehraufwendungen bei der Herstellung der
Asphalttrag- und -deckschicht.
Menge: 1,000 St.

#### Titel 2.5 PFLASTER, BORDE; Einbau

*Hinweis: Vorbemerkungen*
Grundlage für die Ausführung der Leistungen sind die
Zusätzlichen Technischen Vertragsbedingungen und
Richtlinien für den Bau von Pflasterdecken u.
Plattenbelägen - ZTV P-StB - (aktuelle Ausgabe) und die
ATV/DIN 18318 - Straßenbauarbeiten, Pflaster- und
Plattenbeläge, sowie DIN EN 1338
Anforderungen an Frost-Tausalz-Widerstandsfähigkeit "D"
und Abriebwiderstand "I" entsprechend TL Pflaster - StB 06
Bordsteine aus Beton nach DIN EN 1340.

In die Einheitspreise der Leistung Borde versetzen ist mit
einzu kalkulieren und wird nicht gesondert vergütet:
1. Erforderliche Dehnungsfugen im Beton herstellen. Die Fugen
zwischen den Betonborden => 3 mm mit Fugenmasse verfüllen.
2. Das Schneiden der Borde entsprechend der tatsächlichen
Bordfluchtlängen. Gesondert vergütet wird das Schneiden von
schrägen Bordansätzen zur Anpassung an Einbauten.
3. In den Erdarbeiten für Borde ("Erforderliche Erdarbeiten
ausführen") enthalten ist neben Bodenaushub, d.h. über den
erforderlichen Umfang für den Einbau der STS hinaus,
inkl. Arbeitsraum und Herstellung des Planums in diesem Bereich,
einschl. fachgerechter Verwertung und Hinterfüllung bis
OK Erdplanum bzw. UK Oberboden mit bauseits vorhandenem
und geeignetem Boden,
inklusive Herstellen des Planums im Bereich der Borde und des
Arbeitsraums einschließlich Verdichten vor Einbau des Unterbetons.
4. Der Rückbau der vor dem Setzen der Borde eingebauten
ungebundenen Tragschichten und deren fachgerechte Verwertung.

Das Herstellen der Schnittkanten hat mit Motorschneidgerät und
diamantbesetzter Trennscheibe im Nassschneideverfahren zu erfolgen.

**2.5.010 Tiefbordstein TB 100 x 250 lief. u. vers.**
Tiefbord gefertigt nach DIN EN 1340, Qualität DTI DIN 483
fachgerecht gemäß DIN 18318 versetzen.

Tiefbord: 10x25x100 cm, einseitig gefast,
Kiesbeton mit Hartgesteinvorsatz,

Randeinfassungen aus Bordsteinen sind auf ein mindestens 20 cm
dickes Fundament mit Rückenstütze aus Transportbeton C 20/25
engfugig zu versetzen.
Die Druckfestigkeit des Betons von Fundament und Rückenstütze
am fertigen Bauteil muss mindestens 8,0 N/mm² betragen,
bei Bordsteinen, die überfahren werden, 15,0 N/mm².
Der Beton ist zwischen standfesten Schalungen einzubauen.

Die Rückenstütze ist mit folgenden Breiten in Schalung herzustellen:
- Einfassungen und Bordsteine mit einer Nennbreite
  über 80 mm: mindestens 15 cm.

Einbau höhengleich zum Pflaster

L = 100 cm (inkl. Passstücke 25 und 50 cm),
paketiert frei Baustelle liefern und höhen- und
fluchtgerecht engfugig versetzen.
Das Verfüllen im Bereich der Rückenstütze bis OK Erdplanum
mit bauseits vorhandenem und geeignetem Boden ist mit in diese
Position einzukalkulieren.
einschl. Lieferung sämtlicher erforderlicher Materialien sowie
aller Schneid-, Erd- u. Nebenarbeiten und aller evtl.
erforderlichen Längs- u. Quertransporte der Bordsteine,
sowie ordnungsgemäße Verwertung der verdrängten Materialien
nach Wahl des AN.
Das evtl. Schneiden von Bordsteinen auf Länge hat mit einer
Schneidemaschine im Naßschneideverfahren zu erfolgen und
ist einschl. Entsorgung der Schneidreste ebenfalls in diese
Position mit einzukalkulieren,
Gehrungsschnitte werden separat vergütet.
einschließlich Einpassen der Borde und Passschnitte.
Sämtliche Lieferscheine sind der Bauleitung nach dem Einbau
zu übergeben.
Menge: 85,000 m

**2.5.020 Randeinfassung herst., TB 100 x 250, R=2 m, als Zul.**
Randeinfassung gem. ZTV Pflaster-StB, engfugig versetzt, höhen- und fluchtgerecht herstellen. tiefbordbordstein aus Beton, jedoch geraden Bord im Bogen mit
Radius R 2 m
herstellen, einschl. schneiden der Bordsteine, als Zulage zur Pos. „Tiefbordstein TB 100 x 250 lief. u. vers.", sonst wie Pos. zuvor beschrieben.
Menge: 4,000 m

**2.5.030 Randeinfassung herst., TB 100 x 250, R=3 m, als Zul.**
Randeinfassung gem. ZTV Pflaster-StB, engfugig versetzt, höhen- und fluchtgerecht herstellen. tiefbordbordstein aus Beton, jedoch geraden Bord im Bogen mit
Radius R 3 m
herstellen, einschl. schneiden der Bordsteine, als Zulage zur Pos. „Tiefbordstein TB 100 x 250 lief. u. vers.", sonst wie Pos. zuvor beschrieben.
Menge: 3,000 m

**2.5.040 Randeinfassung herst., TB 100 x 250, R=8 m, als Zul.**
Randeinfassung gem. ZTV Pflaster-StB, engfugig versetzt, höhen- und fluchtgerecht herstellen. tiefbordbordstein aus Beton, jedoch geraden Bord im Bogen mit
Radius R 8 m
herstellen, einschl. schneiden der Bordsteine, als Zulage zur Pos. „Tiefbordstein TB 100 x 250 lief. u. vers.", sonst wie Pos. zuvor beschrieben.
Menge: 20,000 m

**2.5.050 Randeinfassung herst., TB 100 x 250, R=12 m, als Zul.**
Randeinfassung gem. ZTV Pflaster-StB, engfugig versetzt, höhen- und fluchtgerecht herstellen. tiefbordbordstein aus Beton, jedoch geraden Bord im Bogen mit
Radius R 12 m
herstellen, einschl. schneiden der Bordsteine, als Zulage zur Pos. „Tiefbordstein TB 100 x 250 lief. u. vers.", sonst wie Pos. zuvor beschrieben.
Menge: 10,000 m

**2.5.060 Sickerfähiges Betonsteinpflaster inkl. Bettung u. Verfugungsmaterial lief. u. einb. (7-8 mm Fuge, Grau)**
sickerfähiges Betonsteinpflaster als wasserdurchlässiger
Flächenbelag von Verkehrsflächen zur Behandlung und
Versickerung von mineralölhaltigen Niederschlagsabflüssen
von Verkehrsflächen. Spezifische Versickerungsrate
dauerhaft ≥ 270 l/(s x ha), Abflussbeiwert ø = 0,0,
-  Gefügedichte Betonpflastersteine gem. DIN EN 1338
und TL Pflaster-StB
-  Versickerung über Fuge sowie horizontalem und
vertikalem Kanalsystem
-  Zweischichtig
-  Oberfläche: unbearbeitet (nativo)
-  Farbe: grau
-  Mit Fase und Abstandhaltern
-  Abmessungen: 30/20/10 cm und 20/20/10 cm
-  Fugenbreite 7-8 mm
liefern und fachgerecht im Bereich der Fahrbahn in Reihe verlegen,
Verband: 1/3 Versatz

inkl. Bettungsmaterial - Baustoffgemisch aus natürlichen und
industriell hergestellten Gesteinskörnungen 0/5 mm entsprechend
den Anforderungen der TL Gestein-StB 04 und DIN EN 13285,
Stärke Bettung ≥ 5,0 cm im verdichteten Zustand,
das Bettungsmaterial muss der allgemeinen bauaufsichtlichen
Zulassung des Herstellers des Pflasters entsprechen und mit
Namen des Herstellers gekennzeichnet sein,
Wasserdurchlässigkeit im verdichteten Zustand kf ≥ 5,4 x 10-5 m/s
liefern und einbauen

Inkl. auf den Pflasterstein und das Bettungsmaterial abgestimmtes
Fugenmaterial  Baustoffgemisch aus natürlichen und industriell
hergestellten Gesteinskörnungen 0/4 mm entsprechend den
Anforderungen der TL Gestein-StB 04 und DIN EN 13285,
7-8 mm Fuge zwischen den Pflastersteinen, liefern und mehrmaliges
Einfegen bis zur vollständigen Sättigung der Fugen,
das Fugenmaterial muss der allgemeinen bauaufsichtlichen
Zulassung des Herstellers des Pflasters entsprechen und mit
Namen des Herstellers gekennzeichnet sein,

Das Bettungs- und Fugenmaterial wird als einbaufertige Mischung
vom Pflasterhersteller geliefert, gemäß baurechtlicher Zulassung
Z-84.1-9.

Pflaster gem. ZTV Pflaster-StB sowie DIN 18318 und dem Merkblatt
für Flächenbefestigungen mit Pflaster und Plattenbelägen, Teil 1
Regelbauweise (Ungebundene Ausführung), M FP 1, gefällegerecht
im Fahrbahnbereich zwischen Borden und mit Einbauten (Schächte,
Schieber, Hydranten etc.) in vorhandener Bettung im Reihenverband
Verlegen.
Verdichten und abrütteln nach Angaben des Pflasterherstellers.

Es ist auf gleichmäßige Dicke (lfd. visuell), profilgerechte Lage (lfd.
Messung), vorgeschriebene Neigung, Ebenheit (lfd. Messung bzw.
Wägung), gleichmäßiger Verband, Farbtreue, Sauberkeit, gleichmäßige
Fugenbreite (lfd. visuell), fester Sitz nach Abrüttelung (kein Kippeln,
Trittprüfung) im Rahmen der Eigenüberwachung zu achten. Einschl.
Lieferung aller Hilfsmaterialien sowie aller Nebenarbeiten.

Alle Qualitätsanforderungen (Pflaster, Bettungs- und Fugenmaterial)
sind durch ein Prüfzeugnis des Herstellers nachzuweisen.

Nachhaltigkeit & Ressourcenschutz
Produkte aus vom TÜV-Rheinland unabhängig zertifizierter CO2-neutraler Produktion.
Globales Erwärmungspotenzial im Bereich A3 (Herstellung):
7,66E-1 [kg CO2-Äq] oder kleiner.
Nachweis durch eine zum Zeitpunkt des Angebotes mind. noch 1 Jahr gültige EPD.
Firmenspezifische, transparente, geprüfte und verifizierte Produkt- und Umweltdeklaration:
EPD-GDM-20190089-IAC1-DE (Typ III Umweltlabel nach ISO 14025 und EN 15804).
Umwelteinflüsse und Ökobilanzdaten nach ISO 14040 ff..
Der Nachweis ist vor Bestellung der Produkte unaufgefordert vorzulegen.
Eine umfassende Dokumentation ist auf Verlangen des Auftraggebers vorzulegen.
Kompensationsprojekt im GOLD-Standard über myCLIMATE.
Cradle to Cradle Gold-Zertifikat
80 % der Rohstoffe aus einem Umkreis < 30 km
ca. 4 % hochwertiges Betonrecycling im Kernbeton (sofern produktbezogen kein höherer Wert angegeben)
Mit 100 % erneuerbarer Energie gefertigt.

Die Lieferscheine sind der örtlichen Bauüberwachung nach dem Einbau
zu übergeben.

Farbe: nativo grau,
Oberfläche: eben, naturbelassen (nativo)
Steinmaße L/B:30x20 cm und 20x20 cm,
Höhe: 10 cm,
Verband: 1/3 Versatz  quer zur Fahrrichtung

Der Einbau von sickerfähigem Betonsteinpflaster wurde mit UWB
abgestimmt. Der AN hat entsprechendes sickerfähiges
Betonsteinpflaster zur Bemusterung vorzulegen, einschl. Nachweis
einer baurechtlichen Zulassung. Vor der Lieferung bzw. Einbau
ist das Pflaster vom AG/öNauÜ freizugeben/zu bestätigen. Der Einbau
des Pflasters hat erst nach Zustimmung des AG zu erfolgen.
Bei Nichteinhaltung behäalt sich der AG den Rückbau
auf Kosten des AN vor.
Menge: 185,000 m2

**2.5.070 Eckausb. f. TB Gehrungsschn. TB 100 x 250**
Eckausbildung durch fachgerechten 1 Gehrungsschnitt
für Tiefbordstein aus Beton n. DIN EN 1340,
TB 100 x 250 mm n. DIN 483,
sowie Einfassungsstein, der Vorpositionen,
obere und seitliche Schnittkanten sind
oberhalb des Geländes sichtbar, dies ist beim
Schnitt zu beachten, der mögliche Mehraufwand ist in dieser
Position mit einzukalkulieren,
einschl. aller Anpassungs- und Nebenarbeiten, sowie
Übernahme des Schneidrestes in Unternehmereigentum.
Menge: 10,000 St.

**2.5.080 Betonsteinpflaster schneiden**
Pflaster für Randausgleich, Anpassung an den Verlauf
und an Einfassungen mit einer Nassschneidemaschine
sauber schneiden, einschl. aller
Nebenarbeiten sowie ordnungsgemäße Verwertung des
Schneidrestes
Menge: 75,000 m

**2.5.090 Bankett profilgerecht herstellen**
Bankett profilgerecht herstellen.
Bankettbreite: 1,0 m
Material = Baustoffgemisch für Schottertragschichten = RC-1
Einbau 3 cm Oberboden auf 20 cm Schottertragschicht 0/32.
Prüfung Verformungsmodul EV2 mindestens 100 MPa auf OK Schottertragschicht.
Verdichtungsgrad DPR mindestens 100 v. H.
Querneigung 12 v.H. am tiefliegenden und 6 v.H. am hochliegenden Fahrbahnrand.
Oberkante fertiggestelltes Bankett 3 cm tiefer als Fahrbahnrand.
Saatgut für Gebrauchs-Kräuterrasen nach RSM 2.4,
Saatgutmenge 20 g/m2 liefern, einarbeiten und anwalzen.
einschl. Liefern und Einbau der Schottertragschicht, sowie
aller erforderlichen Erd- und Nebenarbeiten.
Einbau Oberboden wird gesondert vergütet.
Menge: 45,000 m2

**2.5.100 Staustufen aus Granit-Bordstein B7 6-8/20-22 cm, L ca. 2,50 m, herstellen**
Granit-Bordstein B7 6-8/20-22 cm, L = 100 cm (inkl. Passstücke
25 und 50 cm) paketiert frei Baustelle liefern und als Staustufen
quer zur Mulde höhen- und fluchtgerecht in erdfeuchten verdichteten
Transportbeton C 20/25, 20 cm stark unter und 12 cm stark vor
und hinter dem Bordstein,
Länge je ca. 2,50 m,
engfugig versetzen.
Der Beton ist zwischen standfesten Schalungen einzubauen.
Das Ablängen von Bordsteinen hat mit einer Nass-Schneide-
maschine zu erfolgen und ist inkl. ordnungsgemäßer Verwertung
der Schneidreste ebenfalls in diese Position einzukalkulieren.
Einschl. Lieferung sämtlicher erforderlicher Materialien sowie aller
Planums, Erd- u. Nebenarbeiten und aller evtl. erforderlichen Längs-
u. Quertransporte der Bordsteine.
Sämtliche Lieferscheine sind der Bauleitung nach dem Einbau zu
übergeben.
Menge: 5,000 m

#### Titel 2.6 VEGETATIONSTECHNISCHE BODENARBEITEN

**2.6.010 Oberboden, d = 10 cm, liefern u. einbauen, einschl. Planum**
Oberboden für Rasenflächen liefern und profilgerecht andecken
auf Nebenflächen und sonstigen Grünflächen,
Anschlüsse an Fahrbahn, Wege und sonstige Beläge
3 cm unterhalb der Belagoberfläche,
die Dicke der Andeckung beträgt ca. 10 cm,
zulässige Abweichung von der Sollhöhe +/- 2 cm,
Humusgehalt des Oberbodens von 1 bis 5 %,
es dürfen keine Schadstoffe enthalten sein,
zu liefernder Oberboden hat frei von Wurzelunkräutern,
wie z.B. Quecke, Ampfer, Giersch u.a., zu sein, sowie von
Steinen Durchmesser über 5 cm,
einschl. Handeinbau,
einschl. Eignungs- u. Liefernachweis,
aller erforderlichen Erd-/ Nebenarbeiten,
einschl. Bodentransporte,
abgerechnet wird nach Auftragsflächen.
Die Wasserdurchlässigkeit im eingebauten Zustand muss
mind. einem kf-Wert von 5 x 10-5 m/s entsprechen.
Menge: 12,000 m3

**2.6.020 Oberboden, d = 3-5 cm, liefern u. einbauen, in Bankettbereichen, einschl. Planum**
Oberboden für Rasenflächen liefern und profilgerecht
andecken auf Bankettbereichen
Dicke der Andeckung beträgt 3-5 cm cm,
sonst wie in Pos. zuvor beschrieben
Menge: 3,000 m3

**2.6.030 Oberboden, d = 20 cm, liefern u. einbauen, einschl. Planum, in Versickerungsflächen**
Oberboden für Rasenflächen liefern und profilgerecht andecken
in Versickerungsflächen,
Flächen entsprechend den geplanten Tiefen muldenartige Profilierung,
Stärke der Andeckung beträgt 20 cm,
sonst wie in Pos. zuvor beschrieben.
Menge: 10,000 m3

**2.6.040 Böschung profilieren**
geböschte Rasenflächen an den Versickerungsmulden
der Bundesstraße,
Böschungsfläche profilieren,
zur Angleichung zwischen den neu hergestellten und
vorhandenen Rasenflächen,
Böschungsneigung etwa 1:2 / 1:3
einschl. Herstellen des Planums und
Andecken von Oberboden (0,1-0,2 m).
Menge: 70,000 m2

#### Titel 2.7 PFLANZ- UND SAATARBEITEN

*Hinweis: Vorbemerkungen*
Vorbemerkungen

Die eingebauten Pflanzsubstrate müssen frei sein von Krankheiten, Schädlingen, Fremdaufwuchs oder Samen, welche die weitere Entwicklung gefährden oder bei der künftigen Verwendung zu unerwünschten Aufwuchs führen können.

Vom Einsatz von Pflanzenschutzmitteln ist abzusehen. Für die Pflanzsicherung oder Pflanzergänzung sind keine Kunststoffprodukte zu verwenden.

Das Rasen-Saatgut muß in seiner Beschaffenheit DIN 18912 erfüllen und in Bezug auf Kennzeichnung, Verpackung und Verschließung den gesetzlichen Bestimmungen über "zertifiziertes Saatgut" entsprechen. Die vertragsgemäße Beschaffenheit der Mischungsbestandteile ist vor der Ansaat nachzuweisen durch Vorlage der ISTA-Orange-Zertifikates und für die Mischung durch Vorlage des amtlichen Mischungs-Anerkennungsbescheides sowie eines Prüfzeugnisses nach den Regeln der Forschungsgesellschaft Landschaftsentwicklung - Landschaftsbau (FLL).

Für die Pflanzarbeiten gelten die Regeln der DIN 18915 und 18916. Ergänzend sind die Empfehlungen der FLL für Pflanzungen zu beachten.

Nebenleistungen, und damit in die entsprechenden Einzelkosten der Teilleistungen einzukalkulieren, sind:
-  Die Lieferung der Bodenverbesserungsstoffe bzw. das An- oder Ausbringen der Hilfsstoffe.
-  Das umgehende Entfernen von Steinen (Durchmesser größer 3 cm), Erdbrocken und Unrat von Flächen außerhalb der Pflanzflächen, soweit sie beim Pflanzvorgang angefallen sind,
-  Das umgehende Wässern nach der Ansaat/Pflanzung,
-  Die Übernahme und Verwertung des bei den Pflanzarbeiten anfallenden überschüssigen Bodens.
-  Das Mähen vorwüchsiger Kräuter, die die Entwicklung der Ansaat behindern oder auszusamen drohen, im Zeitraum von der Ansaat bis zum ersten Rasenschnitt sind Nebenleistungen, die zu den vertraglichen Leistungen gehören.

Für das Wässern der Pflanzung werden Mindestwassermengen vorgegeben. Gegebenenfalls in mehreren Wassergängen auszubringen.

Für das Wässern der Rasenflächen sind bis zum Auflaufen ca. 5 l/m² und nach dem Auflaufen ca. 20 l/m² pro Bewässerungsgang auszubringen.

**2.7.010 Rasenansaat RSM 2.4 Gebrauchs-Kräuterrasen**
Rasen ansäen mit Regel-Saatgutmischung RSM 2.4 Gebrauchs-
Kräuterrasen in zwei gekreuzten Arbeitsgängen
mit je der Hälfte der Saatgutmenge, Saatgut in vorhandenen Oberboden 0,5 - 1,0 cm tief einarbeiten, anschließend mit Rasenwalze
abwalzen.
Das Saatgut muss in seiner Beschaffenheit der DIN 18 917,
in Bezug auf Kennzeichnung, Verpackung und Verschließung den
gesetzlichen Bestimmungen über "zertifiziertes Saatgut" entsprechen.
Saatgutmenge 20 g/m².
Menge: 200,000 m2

#### Titel 2.8 ELEKTROARBEITEN

*Hinweis: Hinweise zu den nachfolgenden Titeln*
Der unmittelbare Baustellenbereich und somit die
Möglichkeiten zur Zwischenlagerung von Aushubmaterial
und Erdbaustoffen sind begrenzt. Hieraus resultierende
Erschwernisse insbesondere beim Einsatz der Maschinentechnik
sind in die entsprechenden Positionen einzukalkulieren.

Sämtliche aus den o.g. Ausführungen resultierenden Erschwernisse
insbesondere auch beim Einsatz der Maschinentechnik (z.B.
Zwischentransporte Vorhaltung, Absicherungen etc.) sind in die
entsprechenden Positionen einzukalkulieren und
berechtigen nicht zu Mehrforderungen.

**2.8.010 Suchschlitze herst., Boden einb., t bis 1,5 m**
Suchschachtung im Bereich von Wegen und Nebenanlagen zur
Feststellung der Lage von Kabeln und Leitungen gemäß
DIN EN 1610, ATV A 139 und einschlägigen Unvallverhütungsvorschriften durchführen.
Aushubmaterial seitl. lagern. Die Vorschriften der Versorgungsunternehmen müssen beachtet werden.
Lage und Tiefe vorhandener Medien für die gesamte Bauzeit
dauerhaft markieren und in der vom AG übergebenen Ausführungsplanung bzw. Handskizzen dokumentieren, einschl. Erstellung eines
Fotos. Übergabe der Dokumentation an AG/öBauÜ
Lageeinmessung nach ETRS 89
Höheneinmessung nach DHHN 2016
Ausführung unmittelbar nach Baubeginn
Übergabe der Dokumentation an AG / öBauÜ
max. 5 AT nach Ausführung der Suchschachtungen
Seitl. gelagerten Boden nach Markierung und Dokumentation
lagenweise wieder einbauen und verdichten.
Proctordichte mindestens 97 %.
Ausführung in Handarbeit.
Ausführung in ca. 2,00 m Länge und 0,30 m Breite.
Aushubtiefe: bis 1,5 m.
Bodenklassen 1 und 3 mit Beton- und Schlackeresten u.ä
Ausführung nur in Abstimmung mit der örtlichen Bauüberwachung.
Suchschachtungen werden nur nach Übergabe der vollständigen
Dokumentation an den AG / öBauÜ vergütet.
Menge: 1,000 St.

**2.8.020 Graben f. Schutzrohr (DN110) herst. u. verf.**
Graben für Schutzrohr (bis 3 St.), in Bodenklasse 1, 3 u.4 herstellen,
Boden seitlich lagern und nach Schutzrohrverlegung den Graben
verfüllen und verdichten,
Proctordichte mind. 97 %, einschl. absanden der Leitungszone mit zu lieferndem steinfreiem nicht bindigen Füllsand,
Tiefe bis 0,80 m unter OK Gelände,
Graben für das verlegen von:
- 1 x Leehrrohr bzw. 2 x Leerrohr, DN 110 (für geplante Beleuchtungskabel)
Menge: 20,000 m

**2.8.030 Boden in Handschachtung, Zul.**
Bodenaushub in Handschachtung ausheben, eine Vergütung
wird nur nach Anordnung und Einverständnis der
örtlichen Bauüberwachung gewährt, das Aufmaß erfolgt
nach den Angaben der Grabenposition, als Zulage zur
Position zuvor.
Menge: 5,000 m3

**2.8.040 Schutzrohrverlegung - Vollrohr DN 110**
Kabelschutzrohr DN 110 PE incl. Zugdraht liefern und in
einer Tiefe bis ca. 0,80m ab OKG in den Kabelgraben
der Pos. „Graben f. Kabel u. Schutzrohr (DN110)  herst.
u. verf." verlegen.
Vorstreckung unterhalb der Zufahrtsfläche, zum späteren
Anschluss der geplanten Straßenbeleuchtung im Nebenbereich
der Zufahrt.
Einschließlich verschließen der Schutzrohrenden und
wasserdichtes Abdecken mit Boden.
Markierung der Standorte.
Menge: 35,000 m

#### Titel 2.9 BESCHILDERUNG

**2.9.010 Rohrpfosten transp. u. aufst.**
Rohrpfosten oder Rohrrahmen der Position "Rohrpfosten
ausb., transp. u.zwischenlag." auf der Baustelleneinrichtungsfläche des Unternehmers lagernd oder zu liefernde
Rohrpfosten gemäß verkehrsrechtlicher Anordnung oder
nach Angabe der örtlichen Bauleitung mit zu liefernden
Bodenhülse in Grünflächen in Böden der Klasse 1 und 3
aufstellen, einschl. aller anfallenden Erd-
und Nebenarbeiten. Verdrängten und überschüssigen Boden
einer ordnungsgemäßen Verwertung nach Wahl des AN
zuführen.
Die umgebende Oberfläche ist entsprechend
dem Zustand vor dem Einbau wiederherzustellen.
Menge: 2,000 St.

**2.9.020 Verkehrsschild transp. und anbringen**
Verkehrsschilder der Position "Verkehrsschilder demont,
transp. u. zwischenlag." auf der Baustelleneinrichtungsfläche
des Unternehmers lagernd oder zu liefernde Verkehrs- und
Zusatzzeichen gemäß verkehrsrechtlicher Anordnung oder
nach Angabe der örtlichen Bauleitung an Rohrpfosten
montieren.
Einschließlich Lieferung des erforderlichen Kleinmaterials
zur Montage (Schellen aus Stahl, feuerverzinkt, Schichtdicke
min. 60 mym., Schrauben, Muttern und Unterlegscheiben
aus rostfreiem Stahl und mindestens der Stahlgruppe A2)
und aller Nebenarbeiten.
Menge: 2,000 St.

### Gewerk 3 BAUFELDVORBEREITUNG/-FREIMACHUNG

#### Titel 3.1 OBERBAU; Rückbau

**3.1.010 Hecken- und Strauchbewuchs roden**
Vorhandene Hecken- und Strauchbewuchs innerhalb des Baufelds zurückschneiden und die Wurzeln roden,
Höhen des Bewuchses bis 2 m,
Das abgeräumte Material geht in Unternehmereigentum über.
Menge: 25,000 m2

**3.1.020 Mähen des vorh. Bewuchs (Wiese)**
Mähen des  vorhandenen Bewusches im Baufeld,
vorwiegen Gräser/Wiesenfläche, mit geringem Strauchbewuchs,
zur Freimachung des Baufeldes.
Menge: 2200,000 m2

#### Titel 3.2 RÜCKBAU: Erdbau

*Hinweis: Hinweis*
Der unmittelbare Baustellenbereich und somit die
Möglichkeiten zur Zwischenlagerung von Erdbaustoffen
sind begrenzt.

Sämtliche aus den o.g. Forderungen resultierenden Erschwernisse
insbesondere auch beim Einsatz der Maschinentechnik (z.B. An-
/Abtransport, Vorhaltung etc.), Geräten und Sicherugnselemetnen
sind in die entsprechenden Positionen einzukalkulieren und
berechtigen nicht zu Mehrforderungen.

Stark durchsetzte humose Böden des Auffüllungshorizontes
werden vollständig abgetragen und durch nichtbindige gut
verdichtbare Böden ersetzt.

Stark durchsetzte humose Böden des Auffüllungshorizontes
werden vollständig abgetragen und durch nichtbindige gut
verdichtbare Böden ersetzt. Gemäß geotechnischem Bericht
stehen im Baufeld etwa 0,3 bis 1,0 m starke humose Auffüllungen an.
Diese sind für den Aufbau der befestigten Flächen ungeeignet
und sind zu entfernen. Der Bodenabtrag hat grundsätzlich nur
im Auffüllungshorizont zu erfolgen, darüber hinausgehende
Abtragungen sind nicht erforderlich. Diese sind ansonsten mit
dem AG/öBauÜ vorab abzustimmen.

Ausgebaute Materialien sind separiert nach ihrer Zusammensetzung
zwischenzulagern

Stark durchsetzte humose Böden des Auffüllungshorizontes
werden vollständig abgetragen und durch nichtbindige gut
verdichtbare Böden ersetzt.

Die Zwischenlagerung der ausgebauten Böden
erfolgt auf neuer Zwischenlagerfläche.

Die Untersuchungen nach Mantelverordnung für den
Bodenaustausch der Auffüllungsbereich erfolgen am
zwischengelagerten Boden ggf. am anstehenden Boden,
so dass zum Zeitpunkt des Ausbaus die Ergebnisse
vorliegen. Der Bodenaushub kann ohne Zwischenlagerung
der Verwertung zugeführt werden. Technologisch erforderliche
Zwischenlagerungen sind in die Einheitspreise einzukalkulieren
und berechtigen nicht zu Mehrforderungen.

Eine technologisch bedingte Zwischenlagerung durch den AN ist
in die Kosten einzukalkulieren und  berechtigt nicht zu
Mehrforderungen.

**3.2.010 Suchschlitze herst., Boden einb., t bis 1,5 m**
Suchschachtung im Bereich von Wegen und Nebenanlagen zur
Feststellung der Lage von Kabeln und Leitungen gemäß
DIN EN 1610, ATV A 139 und einschlägigen Unvallverhütungsvorschriften durchführen.
Aushubmaterial seitl. lagern. Die Vorschriften der Versorgungsunternehmen müssen beachtet werden.
Lage und Tiefe vorhandener Medien für die gesamte Bauzeit
dauerhaft markieren und in der vom AG übergebenen Ausführungsplanung bzw. Handskizzen dokumentieren, einschl. Erstellung eines
Fotos. Übergabe der Dokumentation an AG/öBauÜ
Lageeinmessung nach ETRS 89
Höheneinmessung nach DHHN 2016
Ausführung unmittelbar nach Baubeginn
Übergabe der Dokumentation an AG / öBauÜ
max. 5 AT nach Ausführung der Suchschachtungen
Seitl. gelagerten Boden nach Markierung und Dokumentation
lagenweise wieder einbauen und verdichten.
Proctordichte mindestens 97 %.
Ausführung in Handarbeit.
Ausführung in ca. 2,00 m Länge und 0,30 m Breite.
Aushubtiefe: bis 1,5 m.
Bodenklassen 1 und 3 mit Beton- und Schlackeresten u.ä
Ausführung nur in Abstimmung mit der örtlichen Bauüberwachung.
Suchschachtungen werden nur nach Übergabe der vollständigen
Dokumentation an den AG / öBauÜ vergütet.
Menge: 4,000 St.

**3.2.020 Oberboden, einschl. Vegetationsdecke, abtragen u. verwerten**
Oberboden nach DIN 18300 einschl. Vegetationsdecke in einer
Dicke von ca. 10 cm abtragen und einer ordnungsgemäßen
Verwertung nach Wahl des AN zuführen.
Abgerechnet wird nach Abtragsprofil.
Menge: 240,000 m3

**3.2.030 Boden Bkl. 3/4 abtr. u. zwischenlagern**
Boden der Bkl. 3 u. 4 mit Anteilen an Geschiebemergel
teilweise mit humosen Bestandteilen (Bkl. 1) nach DIN 18300
profilgerecht entsprechend Längs- und Querschnitt der
Fahrbahnplanung bis auf Oberkante der vorhandenen
vorkommenden Geschiebemergelschicht abtragen,
aufnehmen, laden und zum Zwischenlager des AN transportieren,
in Mieten absetzen, gegen Durchfeuchtung
schützen und zwischenlagern.
Abtragstiefe: ca. 0,3 bis 1,0 m
Abgerechnet wird nach Abtragsprofilen.
Einzurechnen ist der Transportweg zum Lagerplatz nach
Wahl des AN.

Erforderliche Handschachtung ist mit einzukalkulieren.

Ausführung: Zufahrt und Nebenflächen
Menge: 1500,000 m3

**3.2.040 Untersuchung v. Bodenmischproben n. Ersatzbaustoffverordnung (EBV)**
Probenahme des zwischengelagerten Bodens,
Untersuchung nach den Vollzugshinweisen zur Zuordnung von
Abfällen zu den Abfallarten eines Spiegeleintrages in der
Abfallverzeichnis-Verordnung von Feststoff und Eluat,
sowie zusätzliche Parameter gemäß EBV Tabelle 3, Anlage 1,
Untersuchung von Feststoff und Eluat,
sowie gem. Tabelle 4, Anlage 1, BodSchV,
Bewertung des Bodens nach Mantelverordnung durch ein
akkreditiertes Prüflabor, bei unspezifischem Verdacht
gem. Tabelle 3, Anlage 1 nach EBV für eine Beurteilung des Bodens
nach den Anforderungen der Materialwerte BM-0 bis BM-F3
nach den Anforderungen der EBV bzw. BBodSchV.
Menge: 5,000 St.

**3.2.050 Boden der Bkl. 3/4, laden und verwerten, BM-0/BM-0*/BM-F0***
gelagertes und beprobtes Bodenmaterial der Position
"Boden Bkl. 3/4 abtr. u. zwischenlagern"
von Lagerplatz des Unternehmers  aufnehmen, laden,
transportieren und einer ordnungsgemäßen Verwertung
nach Wahl des AN zuführen.

Der Materialwerte BM-0/BM-0*/BM-F0* nach EBV
wird eingehalten.
Menge: 700,000 to

**3.2.060 Boden der Bkl. 3/4, laden und verwerten, BM-F1**
gelagertes und beprobtes Bodenmaterial der Position
"Boden Bkl. 3/4 abtr. u. zwischenlagern"
von Lagerplatz des Unternehmers  aufnehmen, laden,
transportieren und einer ordnungsgemäßen Verwertung
nach Wahl des AN zuführen.

Der Materialwert BM-F1 nach EBV wird eingehalten.
Menge: 300,000 to

**3.2.070 Boden der Bkl. 3/4, laden und verwerten, BM-F2**
gelagertes und beprobtes Bodenmaterial der Position
"Boden Bkl. 3/4 abtr. u. zwischenlagern"
von Lagerplatz des Unternehmers  aufnehmen, laden,
transportieren und einer ordnungsgemäßen Verwertung
nach Wahl des AN zuführen.

Der Materialwert BM-F2 nach EBV wird eingehalten.
Menge: 1950,000 to

**3.2.080 Boden der Bkl. 3/4, laden und verwerten, BM-F3**
gelagertes und beprobtes Bodenmaterial der Position
"Boden Bkl. 3/4 abtr. u. zwischenlagern"
von Lagerplatz des Unternehmers  aufnehmen, laden,
transportieren und einer ordnungsgemäßen Verwertung
nach Wahl des AN zuführen.

Der Materialwert BM-F3 nach EBV wird eingehalten.
Menge: 50,000 to

**3.2.090 Boden in Handschachtung, Zul.**
Bodenaushub in Handschachtung herstellen, eine Vergütung wird
nur nach Anordnung und Einverständnis der Bauleitung gewährt,
das Aufmaß erfolgt nach den Angaben der Abtragsprofilen
als feste Masse, als Zulage zu den Pos. zuvor.
Menge: 20,000 m3

#### Titel 3.3 EINBAU; Erdbau

*Hinweis: Vorbemerkung*
Vorbemerkungen

Ein Auflockern und ein Aufweichen der anstehenden Böden in Planumshöhe ist zu vermeiden. Aufgelockerte Erdstoffe sind entsprechend der Verdichtungsanforderungen nachzuverdichten. Aufgeweichte Böden müssen ausgetauscht werden. Dem Aufweichen der bindigen Böden ist durch Abplanen bzw. durch das Belassen einer Schutzschicht zu begegnen. Entsprechende Aufwendungen sind in die Einheitspreise einzukalkulieren.

Der unmittelbare Baustellenbereich und somit die Möglichkeiten
zur Zwischenlagerung von Erdbaustoffen ist begrenzt.

Sämtliche aus den o.g. Forderungen resultierenden Erschwernisse
insbesondere auch beim Einsatz der Maschinentechnik (z.B. An-
/Abtransport, Vorhaltung etc.), Geräten und Sicherugnselemetnen
sind in die entsprechenden Positionen einzukalkulieren und
berechtigen nicht zu Mehrforderungen.

**3.3.010 Verbessung des Planums auf dem vorh. Boden durchführen, Ev2 ≥ 45 MPa**
Planum im Bereich der befestigten Flächen über den
gewachsenen Böden (Geschiebmergel, Sande) herstellen,
vor Einbau des Füllbodens,
intensive Verdichtung des Planums mit einem geeigneten Verdichtungsgerät und einer Wirkungstiefe von mind. 0,5 m
in etwa 5 Übergängen, zur Gewährleistung eines Verdichtungsgrad
von mind. Ev2 ≥ 45 MPa
Planum gefällegerecht herstellen und verdichten, max. Abweichung von der Sollhöhe +/- 3 cm.
Menge: 2400,000 m2

**3.3.020 Lastplattendruckversuch, stat., durchf.**
Lastplattendruckversuche nach DIN 18134 - 300 auf Oberkante
des eingebauten Füllbodens, vor Einbau des Natursteinschotters,
durchführen, als Kontrollprüfung, Anzahl und Lage der Versuche
werden von der örtlichen Bauüberwachung bestimmt, einschl.
Herstellung und Vorbereitung eines Prüffeldes in erforderlicher
Stärke und Größe, Gestellung aller Geräte, des Personals und
eines Belastungsfahrzeuges als Gegengewicht,
Lieferung der Ergebnisse in prüffähiger Form durch ein nach
RAP Stra zugelassenes Prüflaboratorium.
Vergütet werden nur die Versuche, die nicht der Eigenüberwachung
nach ZTVE StB und ZTV SoB-StB  unterliegen.
Menge: 1,000 St.

**3.3.030 Lastplattendruckversuch, dynamisch**
Dynamischer Plattendruckversuch mit leichtem Fallgewichtsgerät
nach TP-BF Teil B 8.3 zur Überprüfung der Tragfähigkeit des
Planums und Füllbodens durchführen, als Kontrollprüfung
(Bestimmung von Evd einschl. vorheriger Kalibrierung mit dem ermittelten
Verformungsmodul EV2 der Vorposition), Anzahl und Lage der
Versuche werden vom AG bestimmt, einschl. Herstellung und
Vorbereitung eines  Prüffeldes in erforderlicher Größe, Gestellung
aller Geräte und des Personals, Lieferung der Ergebnisse in
prüffähiger Form durch ein nach RAP Stra zugelassenes
Prüflaboratorium. Vergütet werden nur die Versuche, die nicht der
Eigenüberwachung nach ZTV E-StB unterliegen.
Menge: 3,000 St

**3.3.040 Füllboden lief., lagenw. einb. u. verd., d i.M. bis 1 m**
Füllboden aus nichtbindigem, frostsicherem, gut tragfähigem und
verdichtbarem Füllmaterial, weitgestuftes Sand-Kies- Gemisch
0/32, Ungleichförmigkeitsgrad U > 3, Z0-Material oder gleichwertig,
das die Anforderungen der ZTV E-StB entsprechen muss, liefern,
lagenweise einbauen und lagenweise verdichten.
Einbauhöhen im Gelände von ca. 0,4 bis 1,7 m, im Mittel 1 m,
Das Material muss dauerhaft ausreichend wasserdurchlässig sein,
Durchlässigkeitsbeiwert mind. 1 x 10-5 m/s.
Der Materialwert BM-0/BM-0*/BM-F0* nach EBV wird eingehalten.
Vor Einbau ist der Eignungsnachweis durch ein nach RAP Stra
zugelassenes Prüflaboratorium zu übergeben.

Herstellung der Fläche zur Nutzung als Baustraße,
sowie in Teilbereichen zum Einbau geschotterter Bereich zur
Befahrung. Die Herstellung der geschotterten Fläche ist
nicht Bestandteil der Ausschreibung.

Sämtliche Lieferscheine sind der Bauleitung nach dem Einbau
zu übergeben.
Menge: 2400,000 m3

**3.3.050 Planum herst. u. verd., Ev2 ≥ 45 MPa**
Planum gefällegerecht herstellen und verdichten,
max. Abweichung von der Sollhöhe +/- 3 cm,
Verdichtungsgrad Ev2 ≥ 45 MPa.
Durchführung auf Oberkante des eingebauten Füllbodens.
Menge: 2400,000 m2

### Gewerk 4 STUNDENLOHNARBEITEN

#### Titel 4.1 STUNDENLOHNARBEITEN

*Hinweis: Hinweise zu dem nachfolgenden Unterabschnitt:*
Anfallende Stundenlohnarbeiten sind vor der Ausführung
anzuzeigen und vom AG bestätigen zu lassen.

**4.1.10 Polier**
*** Stundenlohnarbeiten
Für evtl. erforderliche Arbeiten, die nicht im Leistungsverzeichnis
erfasst sind sowie gegen Nachweis und auf Anordnung des AG
zur Ausführung kommen, werden wie folgt berechnet:
Sämtliche Aufwendungen für die jeweilige Arbeitskraft, wie der
tatsächliche Lohn einschl. vermögenswirksamen Leistungen mit
den Zuschlägen für Gemeinkosten (Sozialkassenbeiträge,
Winterbauumlage u.dgl.). Lohn- und Gehaltsnebenkosten sowie
Überstundenzuschläge sind einzurechnen.
für: Polier
Menge: 5,000 h

**4.1.20 Baufacharbeiter**
*** Stundenlohnarbeiten
für: Baufacharbeiter, sonst wie Pos. zuvor.
Menge: 5,000 h

**4.1.30 Bagger, 0,40 bis 1,00 m3**
*** Stundenlohnarbeiten
Für evtl. erforderliche Arbeiten, die nicht im Leistungsverzeichnis
erfasst sind sowie gegen Nachweis und auf Anordnung des AG
zur Ausführung kommen, werden wie folgt berechnet:
Sämtliche Aufwendungen für das jeweilige Arbeitsgerät, Stundensatz für das Gerät, einschl. der Vorhaltekosten (Abschreibung und
Verzinsung), die Betriebskosten (Betriebs- u. Wartungsstoffe,
Reparaturkosten), die Lohnkosten für das Bedienungspersonal,
Überstundenzuschläge sind einzurechnen.
für: Bagger, 0,40 bis 1,00 m3
Menge: 5,000 h

**4.1.40 Lkw-Kipper, ca. 12 t Nutzlast**
*** Stundenlohnarbeiten
für: Lkw-Kipper ca. 12 t Nutzlast, sonst wie Pos.zuvor
Menge: 5,000 h

**4.1.50 Radlader, 0,7 - 1,2 m³**
*** Stundenlohnarbeiten
für: Radlader 0,70 bis 1,20 m3, sonst wie Pos. zuvor
Menge: 5,000 h

**4.1.60 Kleinstbagger**
*** Stundenlohnarbeiten
für: Kleinstbagger, sonst wie Pos. zuvor
Menge: 5,000 h
